# Sistema centralitzat de control "DAIKIN"

- Propietat de l'arxiu: CYPE Ingenieros S.A.
- Format: FIEBDC-3/2016
- Programa: Generador de preus de la construcció. CYPE Ingenieros, S.A.
- Data: 04/07/2024
- Divisa: EUR
- Costos indirectes: 3 %
- IVA: 21 %

## I Instal·lacions

### IC Calefacció, refrigeració, climatització i A.C.S.

#### ICX Dispositius de control centralitzat

**ICX060** U Sistema centralitzat de control "DAIKIN".
Sistema centralitzat de control Acuazone "DAIKIN", format per: placa central de sistema, model ES.DKNHCENTRAL; central de producció, model ES.DKNHGATE; termòstat principal, model ES.DKNHCONTROL1; mòdul per a regulació de fan-coil, model ES.DKNHFCU; centraleta de regulació, per a la gestió de fins a 8 termòstats i capçals electrotèrmics, model ES.DKNHRAD; termòstats simplificats, model ES.DKNHCONTROL2; mòduls per a control de termòstats, model ES.DKNHZONA; capçals electrotèrmics, model EKWCVATR1V3; cable elèctric amb conductor de coure electrolític recouit sense estanyar, model AZX6CABLEBUS15.
Inclou: Replanteig. Col·locació i fixació de la central del sistema. Col·locació i fixació dels accessoris. Estesa i fixació del tub de protecció del cablejat. Estesa del cablejat. Connexionat elèctric.
Criteri d'amidament de projecte: Nombre d'unitats previstes, segons documentació gràfica de Projecte.
Criteri de mesura d'obra: Es mesurarà el nombre d'unitats realment executades segons especificacions de Projecte.

| Codi | Ut | Descripció | Rendiment | Preu | Import |
|---|---|---|---|---|---|
| mt38dai200a | U | Placa central de sistema, model ES.DKNHCENTRAL "DAIKIN", per a la gestió del sistema i comunicació entre la central de producció i el bus de dades que uneix la resta de components del sistema. (material) | 1 | 316 | 316.000 |
| mt38dai201a | U | Central de producció, model ES.DKNHGATE "DAIKIN", per a la gestió de l'equip d'aerotèrmia, control de la temperatura de fins a 32 zones, programació horària, control de la temperatura d'A.C.S., i possibilitat de control remot des de smartphone o tablet mitjançant App i per veu mitjançant Amazon Alexa o Google Home. (material) | 1 | 229 | 229.000 |
| mt38dai202a | U | Termòstat principal, model ES.DKNHCONTROL1 "DAIKIN", amb pantalla tàctil capacitiva de 3,5", per a control de la temperatura, del mode de funcionament i de la velocitat del ventilador en el sistema, amb lectura de temperatura ambient i humitat relativa de zona, control d'etapes de configuració (aire, radiant o combinat), funció Eco-Adapt (selecció del nivell d'eficiència energètica del sistema), funció Sleep, programacions horàries de les temperatures de zona i de mode, informació de consum, accés remot a altres zones del sistema i ajust de la temperatura a través de la informació climàtica. (material) | 1 | 201 | 201.000 |
| mt38dai205a | U | Mòdul per a regulació de fan-coil, model ES.DKNHFCU "DAIKIN", amb entrades per a la sonda de la bateria d'aigua i la sonda de temperatura ambient. (material) | 1 | 229 | 229.000 |
| mt38dai203a | U | Centraleta de regulació, per a la gestió de fins a 8 termòstats i capçals electrotèrmics, model ES.DKNHRAD "DAIKIN", mitjançant relés de 10 A. (material) | 1 | 189 | 189.000 |
| mt38dai207a | U | Termòstat simplificat, model ES.DKNHCONTROL2 "DAIKIN", amb sensor de temperatura, sensor d'humitat i ajust de la temperatura de consigna en passos d'3°C. (material) | 2 | 109 | 218.000 |
| mt38dai204a | U | Mòdul per a control de termòstat, model ES.DKNHZONA "DAIKIN". (material) | 2 | 70 | 140.000 |
| mt38dai101a | U | Capçal electrotèrmic, model EKWCVATR1V3 "DAIKIN", de dimensions 48,4x44,3x50,3 mm i alimentació monofàsica (230V/50Hz). (material) | 2 | 40 | 80.000 |
| mt38dai208a | m | Cable elèctric amb conductor de coure electrolític recouit sense estanyar, model AZX6CABLEBUS15 "DAIKIN", de 2x0,5+2x0,22 mm² de secció, subministrat en rotllos de 15 m. (material) | 15 | 2.2 | 33.000 |
| mo005 | h | Oficial 1ª instal·lador de climatització. (mà d'obra) | 0.24 | 29.34 | 7.042 |
| mo104 | h | Ajudant instal·lador de climatització. (mà d'obra) | 0.192 | 25.25 | 4.848 |
| % | % | Costos directes complementaris | 2 % | 1646.890 | 32.938 |
|  |  | Costos directes |  |  | 1679.828 |

Residus:
- col·locació: mt38dai208a; factor de residu 0.0149259

## Recursos

**mt38dai200a** U Placa central de sistema
Dades tècniques: Cost energètic 0.021 MJ; Emissió de CO2 0.032 kg
Residus:
- embalatge: re150101 Envasos de paper i cartró. (component de residu); rendiment 0.038 kg; Codi LER 15 01 01; Massa de l'element 1 kg; Volum 0.001333 m3

**mt38dai201a** U Central de producció
Dades tècniques: Cost energètic 0.021 MJ; Emissió de CO2 0.032 kg
Residus:
- embalatge: re150101 Envasos de paper i cartró; rendiment 0.038 kg

**mt38dai202a** U Termòstat principal
Dades tècniques: Cost energètic 0.021 MJ; Emissió de CO2 0.032 kg
Residus:
- embalatge: re150101 Envasos de paper i cartró; rendiment 0.038 kg

**mt38dai205a** U Mòdul per a regulació de fan-coil
Dades tècniques: Cost energètic 0.021 MJ; Emissió de CO2 0.032 kg
Residus:
- embalatge: re150101 Envasos de paper i cartró; rendiment 0.038 kg

**mt38dai203a** U Centraleta de regulació
Dades tècniques: Cost energètic 0.021 MJ; Emissió de CO2 0.032 kg
Residus:
- embalatge: re150101 Envasos de paper i cartró; rendiment 0.038 kg

**mt38dai207a** U Termòstat simplificat
Dades tècniques: Cost energètic 0.019 MJ; Emissió de CO2 0.031 kg
Residus:
- embalatge: re150101 Envasos de paper i cartró; rendiment 0.036 kg

**mt38dai204a** U Mòdul per a control de termòstat, model ES.DKNHZONA "DAIKIN"
Dades tècniques: Cost energètic 0.018 MJ; Emissió de CO2 0.029 kg
Residus:
- embalatge: re150101 Envasos de paper i cartró; rendiment 0.034 kg

**mt38dai208a** m Cable elèctric amb conductor de coure electrolític recouit sense estanyar
Dades tècniques: Cost energètic 2.945 MJ; Emissió de CO2 0.209 kg; Codi LER 17 04 11; Massa de l'element 0.027 kg; Volum 0.000018 m3
Residus:
- embalatge: re150101 Envasos de paper i cartró; rendiment 0.069 kg
