# Unitat interior per a producció d'aigua calenta, amb recuperació de calor, per a sistema VRV-IV, per a gas R-410A

- Propietat de l'arxiu: CYPE Ingenieros S.A.
- Format: FIEBDC-3/2016
- Programa: Generador de preus de la construcció. CYPE Ingenieros, S.A.
- Data: 04/07/2024
- Divisa: EUR
- Costos indirectes: 3 %
- IVA: 21 %

## I Instal·lacions

### IB Sistemes de climatització

#### IBY Sistema VRV (Daikin)

**IBY231** U Unitat interior per a producció d'aigua calenta, amb recuperació de calor, per a sistema VRV-IV, per a gas R-410A.
Unitat interior, per a producció d'aigua calenta, per a sistema VRV-IV (Volum de Refrigerant Variable), bomba de calor amb recuperació de calor, model HXHD200A8 "DAIKIN", per a gas R-410A, alimentació monofàsica (230V/50Hz), potència calorífica nominal 14 kW, regulació de la temperatura de sortida d'aigua fins a 80°C, de 705x600x695 mm, pes 147 kg, amb vàlvula d'expansió electrònica, bloc de terminals F1-F2 per a cable de 2 fils de transmissió i control (bus D-III Net) a unitat exterior.
Criteri de valoració econòmica: El preu no inclou la canalització ni el cablejat elèctric d'alimentació.
Inclou: Replanteig. Col·locació i fixació. Connexió a les línies frigorífiques. Connexió a la xarxa de conducció d'aigua. Connexió a la xarxa elèctrica. Posada en marxa.
Criteri d'amidament de projecte: Nombre d'unitats previstes, segons documentació gràfica de Projecte.
Criteri de mesura d'obra: Es mesurarà el nombre d'unitats realment executades segons especificacions de Projecte.

| Codi | Ut | Descripció | Rendiment | Preu | Import |
|---|---|---|---|---|---|
| mt42dai306b | U | Unitat interior, per a producció d'aigua calenta, per a sistema VRV-IV (Volum de Refrigerant Variable), bomba de calor amb recuperació de calor, model HXHD200A8 "DAIKIN", per a gas R-410A, alimentació monofàsica (230V/50Hz), potència calorífica nominal 14 kW, regulació de la temperatura de sortida d'aigua fins a 80°C, de 705x600x695 mm, pes 147 kg, amb vàlvula d'expansió electrònica, bloc de terminals F1-F2 per a cable de 2 fils de transmissió i control (bus D-III Net) a unitat exterior. (material) | 1 | 6289 | 6289.000 |
| mo005 | h | Oficial 1ª instal·lador de climatització. (mà d'obra) | 1.287 | 29.34 | 37.761 |
| mo104 | h | Ajudant instal·lador de climatització. (mà d'obra) | 1.287 | 25.25 | 32.497 |
| % | % | Costos directes complementaris | 2 % | 6359.258 | 127.185 |
|  |  | Costos directes |  |  | 6486.443 |

## Recursos

**mt42dai306b** U Unitat interior
Dades tècniques: Cost energètic 6757.381 MJ; Emissió de CO2 462.431 kg
Residus:
- embalatge: re150101 Envasos de paper i cartró. (component de residu); rendiment 0.18 kg; Codi LER 15 01 01; Massa de l'element 1 kg; Volum 0.001333 m3
- embalatge: re170203 Plàstic. (component de residu); rendiment 0.09 kg; Codi LER 17 02 03; Massa de l'element 1 kg; Volum 0.001667 m3
