# Sistema Altherma 3 R ECH2O "DAIKIN"

- Propietat de l'arxiu: CYPE INGENIEROS, S.A.
- Format: FIEBDC-3/2002
- Divisa: EUR
- Costos indirectes: 3.00 %
- IVA: 21.00 %

**ICV060** U Sistema Altherma 3 R ECH2O "DAIKIN", per a producció d'A.C.S., calefacció i refrigeració, format per unitat exterior bomba de calor, model ERGA04DV, per a gas R-32, amb compressor swing, alimentació monofàsica (230V/50Hz), potència calorífica 4,6 kW, COP 3,65 i consum elèctric 1,26 kW, amb temperatura de bulb sec de l'aire exterior 7°C i temperatura de sortida de l'aigua de la unitat interior 45°C, potència calorífica 4,3 kW, COP 5,1 i consum elèctric 0,84 kW, amb temperatura de bulb sec de l'aire exterior 7°C i temperatura de sortida de l'aigua de la unitat interior 35°C, potència frigorífica 4,31 kW, EER 3,64 i consum elèctric 1,18 kW, amb temperatura de bulb sec de l'aire exterior 35°C i temperatura de sortida de l'aigua de la unitat interior 7°C, potència frigorífica 4,86 kW, EER 5,98 i consum elèctric 0,81 kW, amb temperatura de bulb sec de l'aire exterior 35°C i temperatura de sortida de l'aigua de la unitat interior 18°C, potència sonora en refrigeració/calefacció: 61/58 dBA, pressió sonora en refrigeració/calefacció: 48/44 dBA, dimensions 740x884x388 mm, pes 58,5 kg, diàmetre de connexió de la canonada de gas 5/8", diàmetre de connexió de la canonada de líquid 1/4", rang de funcionament de temperatura de l'aire exterior en calefacció des de -25 fins a 25°C, rang de funcionament de temperatura de l'aire exterior en refrigeració des de 10 fins a 43°C, rang de funcionament de temperatura de l'aire exterior en producció d'A.C.S., en combinació amb unitat interior, des de -25 fins a 35°C, unitat interior, model Hidrokit EHSX04P30D, per a gas R-32, amb interacumulador d'A.C.S. de 300 l, dimensions 1895x595x615 mm, pressió sonora 28 dBA, pes 85 kg, classe d'eficiència energètica en A.C.S. A, perfil de consum L, amb serpentí de connexió a sistema de captació solar tèrmica amb drenatge automàtic Drain Back, rang de temperatura de sortida d'aigua per a calefacció des de 25 fins a 55°C, rang de temperatura de sortida d'aigua per a refrigeració des de 5 fins a 22°C, rang de temperatura de sortida d'A.C.S. des de 25 fins a 60°C, amb presa per a l'interacumulador d'A.C.S., per a ompliment del circuit amb glicol, model 165215, amb resistència elèctrica de suport de 3 kW, model EKBU3C, amb placa electrònica per a control de la resistència elèctrica de suport, model EKBUHSWB. Inclús elements antivibratoris de terra. Totalment muntat, connexionat i posat en marxa per l'empresa instal·ladora per a la comprovació del seu correcte funcionament.
Sistema Altherma 3 R ECH2O "DAIKIN", per a producció d'A.C.S., calefacció i refrigeració, format per unitat exterior bomba de calor, model ERGA04DV, per a gas R-32, amb compressor swing, alimentació monofàsica (230V/50Hz), potència calorífica 4,6 kW, COP 3,65 i consum elèctric 1,26 kW, amb temperatura de bulb sec de l'aire exterior 7°C i temperatura de sortida de l'aigua de la unitat interior 45°C, potència calorífica 4,3 kW, COP 5,1 i consum elèctric 0,84 kW, amb temperatura de bulb sec de l'aire exterior 7°C i temperatura de sortida de l'aigua de la unitat interior 35°C, potència frigorífica 4,31 kW, EER 3,64 i consum elèctric 1,18 kW, amb temperatura de bulb sec de l'aire exterior 35°C i temperatura de sortida de l'aigua de la unitat interior 7°C, potència frigorífica 4,86 kW, EER 5,98 i consum elèctric 0,81 kW, amb temperatura de bulb sec de l'aire exterior 35°C i temperatura de sortida de l'aigua de la unitat interior 18°C, potència sonora en refrigeració/calefacció: 61/58 dBA, pressió sonora en refrigeració/calefacció: 48/44 dBA, dimensions 740x884x388 mm, pes 58,5 kg, diàmetre de connexió de la canonada de gas 5/8", diàmetre de connexió de la canonada de líquid 1/4", rang de funcionament de temperatura de l'aire exterior en calefacció des de -25 fins a 25°C, rang de funcionament de temperatura de l'aire exterior en refrigeració des de 10 fins a 43°C, rang de funcionament de temperatura de l'aire exterior en producció d'A.C.S., en combinació amb unitat interior, des de -25 fins a 35°C, unitat interior, model Hidrokit EHSX04P30D, per a gas R-32, amb interacumulador d'A.C.S. de 300 l, dimensions 1895x595x615 mm, pressió sonora 28 dBA, pes 85 kg, classe d'eficiència energètica en A.C.S. A, perfil de consum L, amb serpentí de connexió a sistema de captació solar tèrmica amb drenatge automàtic Drain Back, rang de temperatura de sortida d'aigua per a calefacció des de 25 fins a 55°C, rang de temperatura de sortida d'aigua per a refrigeració des de 5 fins a 22°C, rang de temperatura de sortida d'A.C.S. des de 25 fins a 60°C, amb presa per a l'interacumulador d'A.C.S., per a ompliment del circuit amb glicol, model 165215, amb resistència elèctrica de suport de 3 kW, model EKBU3C, amb placa electrònica per a control de la resistència elèctrica de suport, model EKBUHSWB. Inclús elements antivibratoris de terra. Totalment muntat, connexionat i posat en marxa per l'empresa instal·ladora per a la comprovació del seu correcte funcionament.
Inclou: Replanteig de l'equip. Col·locació i fixació de l'equip i els seus accessoris. Connexionat amb les xarxes de conducció d'aigua i elèctrica i de recollida de condensats. Posada en marxa.
Criteri d'amidament de projecte: Nombre d'unitats previstes, segons documentació gràfica de Projecte.
Criteri de mesura d'obra: Es mesurarà el nombre d'unitats realment executades segons especificacions de Projecte.

| Codi | Ut | Descripció | Rendiment | Preu | Import |
|---|---|---|---|---|---|
| mt42dai349a | U | Unitat exterior bomba de calor, model ERGA04DV "DAIKIN", per a gas R-32, amb compressor swing, alimentació monofàsica (230V/50Hz), potència calorífica 4,6 kW, COP 3,65 i consum elèctric 1,26 kW, amb temperatura de bulb sec de l'aire exterior 7°C i temperatura de sortida de l'aigua de la unitat interior 45°C, potència calorífica 4,3 kW, COP 5,1 i consum elèctric 0,84 kW, amb temperatura de bulb sec de l'aire exterior 7°C i temperatura de sortida de l'aigua de la unitat interior 35°C, potència frigorífica 4,31 kW, EER 3,64 i consum elèctric 1,18 kW, amb temperatura de bulb sec de l'aire exterior 35°C i temperatura de sortida de l'aigua de la unitat interior 7°C, potència frigorífica 4,86 kW, EER 5,98 i consum elèctric 0,81 kW, amb temperatura de bulb sec de l'aire exterior 35°C i temperatura de sortida de l'aigua de la unitat interior 18°C, potència sonora en refrigeració/calefacció: 61/58 dBA, pressió sonora en refrigeració/calefacció: 48/44 dBA, dimensions 740x884x388 mm, pes 58,5 kg, diàmetre de connexió de la canonada de gas 5/8", diàmetre de connexió de la canonada de líquid 1/4", rang de funcionament de temperatura de l'aire exterior en calefacció des de -25 fins a 25°C, rang de funcionament de temperatura de l'aire exterior en refrigeració des de 10 fins a 43°C, rang de funcionament de temperatura de l'aire exterior en producció d'A.C.S., en combinació amb unitat interior, des de -25 fins a 35°C. (material) | 1.000 | 1880.00 | 1880.00 |
| mt42www080 | U | Kit d'amortidors antivibració de terra, format per quatre amortidors de cautxú, amb els seus cargols, rosques i volanderes corresponents. (material) | 1.000 | 8.00 | 8.00 |
| mt42dai374a | U | Unitat interior, model Hidrokit EHSX04P30D "DAIKIN", per a gas R-32, amb interacumulador d'A.C.S. de 300 l, dimensions 1895x595x615 mm, pressió sonora 28 dBA, pes 85 kg, classe d'eficiència energètica en A.C.S. A, perfil de consum L, amb serpentí de connexió a sistema de captació solar tèrmica amb drenatge automàtic Drain Back, rang de temperatura de sortida d'aigua per a calefacció des de 25 fins a 55°C, rang de temperatura de sortida d'aigua per a refrigeració des de 5 fins a 22°C, rang de temperatura de sortida d'A.C.S. des de 25 fins a 60°C. (material) | 1.000 | 3477.00 | 3477.00 |
| mt42dai590b | U | Presa per a l'interacumulador d'A.C.S., per a ompliment del circuit amb glicol, model 165215 "DAIKIN". (material) | 1.000 | 41.00 | 41.00 |
| mt42dai345a | U | Resistència elèctrica de suport de 3 kW, model EKBU3C "DAIKIN", per a l'interacumulador d'A.C.S. (material) | 1.000 | 395.00 | 395.00 |
| mt42dai341a | U | Placa electrònica per a control de la resistència elèctrica de suport, model EKBUHSWB "DAIKIN". (material) | 1.000 | 115.00 | 115.00 |
| mt37sve010d | U | Vàlvula d'esfera de llautó niquelat per roscar de 1". (material) | 2.000 | 9.81 | 19.62 |
| mt37sve010e | U | Vàlvula d'esfera de llautó niquelat per roscar de 1 1/4". (material) | 2.000 | 15.25 | 30.50 |
| mo005 | h | Oficial 1ª instal·lador de climatització. (mà d'obra) | 2.182 | 25.83 | 56.36 |
| mo104 | h | Ajudant instal·lador de climatització. (mà d'obra) | 2.182 | 22.75 | 49.64 |
| % | % | Costos directes complementaris | 2 % | 6072.12 | 121.44 |
|  |  | Costos directes |  |  | 6193.56 |
