# Unitat exterior d'aire condicionat, sistema aire-aire multi-split

- Propietat de l'arxiu: CYPE INGENIEROS, S.A.
- Format: FIEBDC-3/2002
- Divisa: EUR
- Costos indirectes: 3.00 %
- IVA: 21.00 %

## I Instal·lacions

### IC Calefacció, refrigeració, climatització i A.C.S.

#### ICN Unitats autònomes de climatització

**ICN150** U Unitat exterior d'aire condicionat, sistema aire-aire multi-split.
Unitat exterior d'aire condicionat, sistema aire-aire multi-split, bomba de calor, gamma Sky Air, sèrie Advance, model RZASG100MV1 "DAIKIN", per a gas R-32, potència frigorífica nominal 10 kW (temperatura de bulb sec en l'interior 27°C, temperatura de bulb humit en l'interior 19°C, temperatura de bulb sec en l'exterior 35°C), potència calorífica nominal 11,2 kW (temperatura de bulb sec en l'interior 20°C, temperatura de bulb sec en l'exterior 7°C, temperatura de bulb humit en l'exterior 6°C), compressor swing, alimentació monofàsica (230V/50Hz), cabal d'aire en refrigeració 69 m³/min, cabal d'aire en calefacció 82 m³/min, pressió sonora en refrigeració 53 dBA, pressió sonora en calefacció 57 dBA, potència sonora 70 dBA, dimensions 990x940x320 mm, pes 70 kg, longitud màxima de canonada 85 m, diferència màxima d'altura entre la unitat exterior i la unitat interior 30 m. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42dai049b | U | Unitat exterior d'aire condicionat, sistema aire-aire multi-split, bomba de calor, gamma Sky Air, sèrie Advance, model RZASG100MV1 "DAIKIN", per a gas R-32, potència frigorífica nominal 10 kW (temperatura de bulb sec en l'interior 27°C, temperatura de bulb humit en l'interior 19°C, temperatura de bulb sec en l'exterior 35°C), potència calorífica nominal 11,2 kW (temperatura de bulb sec en l'interior 20°C, temperatura de bulb sec en l'exterior 7°C, temperatura de bulb humit en l'exterior 6°C), compressor swing, alimentació monofàsica (230V/50Hz), cabal d'aire en refrigeració 69 m³/min, cabal d'aire en calefacció 82 m³/min, pressió sonora en refrigeració 53 dBA, pressió sonora en calefacció 57 dBA, potència sonora 70 dBA, dimensions 990x940x320 mm, pes 70 kg, longitud màxima de canonada 85 m, diferència màxima d'altura entre la unitat exterior i la unitat interior 30 m. (material) | 1.000 | 2733.00 | 2733.00 |
| mt42dai613a | U | Kit de distribució de canonades, per a línia frigorífica de líquid i de gas, model KHRQ22M20TA "DAIKIN". (material) | 1.000 | 179.00 | 179.00 |
| mt42www080 | U | Kit d'amortidors antivibració de terra, format per quatre amortidors de cautxú, amb els seus cargols, rosques i volanderes corresponents. (material) | 1.000 | 8.00 | 8.00 |
| mo005 | h | Oficial 1ª instal·lador de climatització. (mà d'obra) | 1.199 | 29.34 | 35.18 |
| mo104 | h | Ajudant instal·lador de climatització. (mà d'obra) | 1.199 | 25.25 | 30.27 |
| % | % | Costos directes complementaris | 2 % | 2985.45 | 59.71 |
|  |  | Costos directes |  |  | 3045.16 |
