# Recuperador de calor aire-aire. Instal·lació mural

- Propietat de l'arxiu: CYPE INGENIEROS, S.A.
- Format: FIEBDC-3/2002
- Divisa: EUR
- Costos indirectes: 3.00 %
- IVA: 21.00 %

## I Instal·lacions

### IC Calefacció, refrigeració, climatització i A.C.S.

#### ICR Sistemes de conducció d'aire

**ICR120** U Recuperador de calor aire-aire. Instal·lació mural.
Recuperador de calor aire-aire, model Energy Comfort 325 "DAIKIN", classe d'eficičncia energčtica A, classe d'eficičncia energčtica A+, amb sensors d'humitat i de CO2, cabal d'aire mŕxim 325 mł/h, consum elčctric 130 W, eficičncia de recuperació calorífica 91%, dimensions 700x525x705 mm, pes 21 kg, alimentació monofŕsica (230V/50Hz), amb connexions amb la xarxa de conductes de 160 mm de diŕmetre, bescanviador de flux creuat de poliestirč, ventiladors centrífugs amb motor de tipus EC de baix consum, filtres d'aire d'alta eficičncia, doble bypass amb servomotor per a canvi de mode d'operació de recuperació a free-cooling, sensors de pressió i temperatura i panell de control. Instal·lació mural.
Inclou: Replanteig. Col·locació i fixació. Connexionat i comprovació del seu correcte funcionament.
Criteri d'amidament de projecte: Nombre d'unitats previstes, segons documentació grŕfica de Projecte.
Criteri de mesura d'obra: Es mesurarŕ el nombre d'unitats realment executades segons especificacions de Projecte.

| Codi | Ut | Descripció | Rendiment | Preu | Import |
|---|---|---|---|---|---|
| mt42dai950a | U | Recuperador de calor aire-aire, model Energy Comfort 325 "DAIKIN", classe d'eficičncia energčtica A, classe d'eficičncia energčtica A+, amb sensors d'humitat i de CO2, cabal d'aire mŕxim 325 mł/h, consum elčctric 130 W, eficičncia de recuperació calorífica 91%, dimensions 700x525x705 mm, pes 21 kg, alimentació monofŕsica (230V/50Hz), amb connexions amb la xarxa de conductes de 160 mm de diŕmetre, bescanviador de flux creuat de poliestirč, ventiladors centrífugs amb motor de tipus EC de baix consum, filtres d'aire d'alta eficičncia, doble bypass amb servomotor per a canvi de mode d'operació de recuperació a free-cooling, sensors de pressió i temperatura i panell de control. (material) | 1.000 | 2992.00 | 2992.00 |
| mo005 | h | Oficial 1Ş instal·lador de climatització. (mà d'obra) | 0.839 | 29.34 | 24.62 |
| mo104 | h | Ajudant instal·lador de climatització. (mà d'obra) | 0.839 | 25.25 | 21.18 |
| % | % | Costos directes complementaris | 2 % | 3037.80 | 60.76 |
|  |  | Costos directes |  |  | 3098.56 |
