# Sistema centralitzat de control "DAIKIN"

- Propietat de l'arxiu: CYPE INGENIEROS, S.A.
- Format: FIEBDC-3/2002
- Divisa: EUR
- Costos indirectes: 3.00 %
- IVA: 21.00 %

## I Instal·lacions

### IC Calefacció, refrigeració, climatització i A.C.S.

#### ICX Dispositius de control centralitzat

**ICX060** U Sistema centralitzat de control "DAIKIN".
Sistema centralitzat de control Acuazone "DAIKIN", format per: placa central de sistema, model ES.DKNHCENTRAL; central de producció, model ES.DKNHGATE; termòstat principal, model ES.DKNHCONTROL1; mòdul per a regulació de fan-coil, model ES.DKNHFCU; centraleta de regulació, per a la gestió de fins a 8 termòstats i capçals electrotèrmics, model ES.DKNHRAD; termòstats simplificats, model ES.DKNHCONTROL2; mòduls per a control de termòstats, model ES.DKNHZONA; capçals electrotèrmics, model EKWCVATR1V3; cable elèctric amb conductor de coure electrolític recouit sense estanyar, model AZX6CABLEBUS15.
Inclou: Replanteig. Col·locació i fixació de la central del sistema. Col·locació i fixació dels accessoris. Estesa i fixació del tub de protecció del cablejat. Estesa del cablejat. Connexionat elèctric.
Criteri d'amidament de projecte: Nombre d'unitats previstes, segons documentació gràfica de Projecte.
Criteri de mesura d'obra: Es mesurarà el nombre d'unitats realment executades segons especificacions de Projecte.

| Codi | Ut | Descripció | Rendiment | Preu | Import |
|---|---|---|---|---|---|
| mt38dai200a | U | Placa central de sistema, model ES.DKNHCENTRAL "DAIKIN", per a la gestió del sistema i comunicació entre la central de producció i el bus de dades que uneix la resta de components del sistema. (material) | 1.000 | 316.00 | 316.00 |
| mt38dai201a | U | Central de producció, model ES.DKNHGATE "DAIKIN", per a la gestió de l'equip d'aerotèrmia, control de la temperatura de fins a 32 zones, programació horària, control de la temperatura d'A.C.S., i possibilitat de control remot des de smartphone o tablet mitjançant App i per veu mitjançant Amazon Alexa o Google Home. (material) | 1.000 | 229.00 | 229.00 |
| mt38dai202a | U | Termòstat principal, model ES.DKNHCONTROL1 "DAIKIN", amb pantalla tàctil capacitiva de 3,5", per a control de la temperatura, del mode de funcionament i de la velocitat del ventilador en el sistema, amb lectura de temperatura ambient i humitat relativa de zona, control d'etapes de configuració (aire, radiant o combinat), funció Eco-Adapt (selecció del nivell d'eficiència energètica del sistema), funció Sleep, programacions horàries de les temperatures de zona i de mode, informació de consum, accés remot a altres zones del sistema i ajust de la temperatura a través de la informació climàtica. (material) | 1.000 | 201.00 | 201.00 |
| mt38dai205a | U | Mòdul per a regulació de fan-coil, model ES.DKNHFCU "DAIKIN", amb entrades per a la sonda de la bateria d'aigua i la sonda de temperatura ambient. (material) | 1.000 | 229.00 | 229.00 |
| mt38dai203a | U | Centraleta de regulació, per a la gestió de fins a 8 termòstats i capçals electrotèrmics, model ES.DKNHRAD "DAIKIN", mitjançant relés de 10 A. (material) | 1.000 | 189.00 | 189.00 |
| mt38dai207a | U | Termòstat simplificat, model ES.DKNHCONTROL2 "DAIKIN", amb sensor de temperatura, sensor d'humitat i ajust de la temperatura de consigna en passos d'3°C. (material) | 2.000 | 109.00 | 218.00 |
| mt38dai204a | U | Mòdul per a control de termòstat, model ES.DKNHZONA "DAIKIN". (material) | 2.000 | 70.00 | 140.00 |
| mt38dai101a | U | Capçal electrotèrmic, model EKWCVATR1V3 "DAIKIN", de dimensions 48,4x44,3x50,3 mm i alimentació monofàsica (230V/50Hz). (material) | 2.000 | 40.00 | 80.00 |
| mt38dai208a | m | Cable elèctric amb conductor de coure electrolític recouit sense estanyar, model AZX6CABLEBUS15 "DAIKIN", de 2x0,5+2x0,22 mm² de secció, subministrat en rotllos de 15 m. (material) | 15.000 | 2.20 | 33.00 |
| mo005 | h | Oficial 1ª instal·lador de climatització. (mà d'obra) | 0.240 | 29.34 | 7.04 |
| mo104 | h | Ajudant instal·lador de climatització. (mà d'obra) | 0.192 | 25.25 | 4.85 |
| % | % | Costos directes complementaris | 2 % | 1646.89 | 32.94 |
|  |  | Costos directes |  |  | 1679.83 |
