# Caixa de distribució per a ventilació

- Propietat de l'arxiu: CYPE INGENIEROS, S.A.
- Format: FIEBDC-3/2002
- Divisa: EUR
- Costos indirectes: 3.00 %
- IVA: 21.00 %

## I Instal·lacions

### IV Ventilació

#### IVM Ventilació mecànica

**IVM018** U Caixa de distribució per a ventilació.
Caixa de distribució per a ventilació, de sostre, DucoFlex "DAIKIN", de 560x133x530 mm, amb connexió d'entrada de 180 mm de diàmetre, 2 connexions de sortida de secció oblonga de 163x68 mm i 12 connexions de sortida de 63 mm de diàmetre. Inclús elements per a suspensió del sostre.
Inclou: Replanteig. Col·locació i fixació de la caixa de distribució. Connexionat dels conductes.
Criteri d'amidament de projecte: Nombre d'unitats previstes, segons documentació gràfica de Projecte.
Criteri de mesura d'obra: Es mesurarà el nombre d'unitats realment executades segons especificacions de Projecte.

| Codi | Ut | Descripció | Rendiment | Preu | Import |
|---|---|---|---|---|---|
| mt42dai980a | U | Caixa de distribució per a ventilació, de sostre, DucoFlex "DAIKIN", de 560x133x530 mm, amb connexió d'entrada de 180 mm de diàmetre, 2 connexions de sortida de secció oblonga de 163x68 mm i 12 connexions de sortida de 63 mm de diàmetre. (material) | 1.000 | 258.00 | 258.00 |
| mt42www090 | U | Kit de suports per a suspensió del sostre, format per quatre varetes roscades d'acer galvanitzat, amb els seus tacs, rosques i volanderes corresponents. (material) | 1.000 | 22.00 | 22.00 |
| mo005 | h | Oficial 1ª instal·lador de climatització. (mà d'obra) | 0.180 | 29.34 | 5.28 |
| mo104 | h | Ajudant instal·lador de climatització. (mà d'obra) | 0.180 | 25.25 | 4.55 |
| % | % | Costos directes complementaris | 2 % | 289.83 | 5.80 |
|  |  | Costos directes |  |  | 295.63 |
