# Silenciador per a conducte

- Propietat de l'arxiu: CYPE INGENIEROS, S.A.
- Format: FIEBDC-3/2002
- Divisa: EUR
- Costos indirectes: 3.00 %
- IVA: 21.00 %

## I Instal·lacions

### IV Ventilació

#### IVM Ventilació mecànica

**IVM085** U Silenciador per a conducte.
Silenciador cilíndric semirígid, DucoFlex "DAIKIN", d'alumini perfilat, de 260 mm de diàmetre i 1000 m de longitud, amb material absorbent de llana de vidre de 50 mm d'espessor i connexions de 160 mm de diàmetre. Inclús accessoris de muntatge i elements de fixació.
Inclou: Replanteig. Col·locació i fixació. Comprovació del seu correcte funcionament.
Criteri d'amidament de projecte: Nombre d'unitats previstes, segons documentació gràfica de Projecte.
Criteri de mesura d'obra: Es mesurarà el nombre d'unitats realment executades segons especificacions de Projecte.

| Codi | Ut | Descripció | Rendiment | Preu | Import |
|---|---|---|---|---|---|
| mt42dai991a | U | Silenciador cilíndric semirígid, DucoFlex "DAIKIN", d'alumini perfilat, de 260 mm de diàmetre i 1000 m de longitud, amb material absorbent de llana de vidre de 50 mm d'espessor i connexions de 160 mm de diàmetre. (material) | 1.000 | 127.00 | 127.00 |
| mo005 | h | Oficial 1ª instal·lador de climatització. (mà d'obra) | 0.255 | 29.34 | 7.48 |
| mo104 | h | Ajudant instal·lador de climatització. (mà d'obra) | 0.255 | 25.25 | 6.44 |
| % | % | Costos directes complementaris | 2 % | 140.92 | 2.82 |
|  |  | Costos directes |  |  | 143.74 |
