# Conducte de poliestirè expandit

- Propietat de l'arxiu: CYPE INGENIEROS, S.A.
- Format: FIEBDC-3/2002
- Divisa: EUR
- Costos indirectes: 3.00 %
- IVA: 21.00 %

## I Instal·lacions

### IV Ventilació

#### IVV Conductes d'admissió i extracció per a ventilació

**IVV070** m Conducte de poliestirè expandit.
Conducte de ventilació, format per tub circular rígid llis de poliestirè expandit, adequat per extracció i impulsió d'aire a l'exterior, de 160 mm de diàmetre interior, DucoFlex "DAIKIN", color gris, amb peça de connexió. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42dai982b | U | Material auxiliar per a muntatge i subjecció a l'obra d'els conductes circulars rígids llisos de poliestirè expandit de 160 mm de diàmetre interior, DucoFlex "DAIKIN". (material) | 1.000 | 1.50 | 1.50 |
| mt42dai981p | m | Tub circular rígid llis de poliestirè expandit, adequat per extracció i impulsió d'aire a l'exterior, de 160 mm de diàmetre interior, DucoFlex "DAIKIN", color gris, amb peça de connexió, amb el preu incrementat el 10% en concepte d'accessoris i peces especials. (material) | 1.000 | 66.00 | 66.00 |
| op00ato010 |  | Tornavís. | 1.000 | 0.00 | 0.00 |
| op00mar010 |  | Martell. | 1.000 | 0.00 | 0.00 |
| op00tal010 |  | Trepant. | 1.000 | 0.00 | 0.00 |
| mo011 | h | Oficial 1ª muntador. (mà d'obra) | 0.243 | 29.34 | 7.13 |
| mo080 | h | Ajudant muntador. (mà d'obra) | 0.122 | 25.28 | 3.08 |
| % | % | Costos directes complementaris | 2 % | 77.71 | 1.55 |
|  |  | Costos directes |  |  | 79.26 |
