# Unitat aire-aigua, bomba de calor aerotèrmica, per a producció d'A.C.S

- Propietat de l'arxiu: CYPE Ingenieros S.A.
- Format: FIEBDC-3/2016
- Programa: Generador de preus de la construcció. CYPE Ingenieros, S.A.
- Data: 04/07/2024
- Divisa: EUR
- Costos indirectes: 3 %
- IVA: 21 %

## I Instal·lacions

### IC Calefacció, refrigeració, climatització i A.C.S.

#### ICA Aigua calenta

**ICA050** U Unitat aire-aigua, bomba de calor aerotèrmica, per a producció d'A.C.S..
Bomba de calor aerotèrmica, aire-aigua, per a producció d'A.C.S., sèrie Altherma Monobloc, model EKHHE200CV37 "DAIKIN", per a gas refrigerant R-134a, potència calorífica nominal 1,82 kW, consum elèctric nominal 0,43 kW, acumulador d'A.C.S. de 195 litres, perfil de consum L, classe d'eficiència energètica A+, diàmetre 621 mm, altura 1607 mm, pes 85 kg, potència sonora 53 dBA, alimentació monofàsica (230V/50Hz), límits operatius: entrada d'aire entre -7°C i 38°C, sortida d'aigua entre 25°C i 70°C, amb compressor rotatiu, i resistència elèctrica de suport de 1,5 kW. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42dai326a | U | Bomba de calor aerotèrmica, aire-aigua, per a producció d'A.C.S., sèrie Altherma Monobloc, model EKHHE200CV37 "DAIKIN", per a gas refrigerant R-134a, potència calorífica nominal 1,82 kW, consum elèctric nominal 0,43 kW, acumulador d'A.C.S. de 195 litres, perfil de consum L, classe d'eficiència energètica A+, diàmetre 621 mm, altura 1607 mm, pes 85 kg, potència sonora 53 dBA, alimentació monofàsica (230V/50Hz), límits operatius: entrada d'aire entre -7°C i 38°C, sortida d'aigua entre 25°C i 70°C, amb compressor rotatiu, i resistència elèctrica de suport de 1,5 kW. (material) | 1 | 2955 | 2955.000 |
| mt37sve010d | U | Vàlvula d'esfera de llautó niquelat per roscar de 1". (material) | 2 | 12.15 | 24.300 |
| mo005 | h | Oficial 1ª instal·lador de climatització. (mà d'obra) | 0.873 | 29.34 | 25.614 |
| mo104 | h | Ajudant instal·lador de climatització. (mà d'obra) | 0.873 | 25.25 | 22.043 |
| % | % | Costos directes complementaris | 2 % | 3026.957 | 60.539 |
|  |  | Costos directes |  |  | 3087.496 |

## Recursos

**mt37sve010d** U Vàlvula d'esfera de llautó niquelat per roscar de 1"
Dades tècniques: Cost energètic 843.399 MJ; Emissió de CO2 56.701 kg
Residus:
- embalatge: re150101 Envasos de paper i cartró. (component de residu); rendiment 0.072 kg; Codi LER 15 01 01; Massa de l'element 1 kg; Volum 0.001333 m3
