# Equip de regulació i control per a col·lector, mitjançant capçals electrotèrmics

- Propietat de l'arxiu: CYPE Ingenieros S.A.
- Format: FIEBDC-3/2016
- Programa: Generador de preus de la construcció. CYPE Ingenieros, S.A.
- Data: 12/06/2024
- Divisa: EUR
- Costos indirectes: 3 %
- IVA: 21 %

## I Instal·lacions

### IC Calefacció, refrigeració, climatització i A.C.S.

#### ICE Emissors per aigua per a calefacció i refrigeració

**ICE150** U Equip de regulació i control per a col·lector, mitjançant capçals electrotèrmics.
Sistema de regulació de la temperatura per a col·lector, per a calefacció, "DAIKIN", compost de capçals electrotèrmics, model EKWCVATR1V3; termòstats amb pantalla digital, model EKWCTRDI1V3 i centraleta de regulació, per a gestió de fins a 10 termòstats i 18 capçals electrotèrmics, model EKWUFHTA1V3. Totalment muntat, connexionat i provat.
Inclou: Col·locació, fixació i connexionat elèctric i de comunicació amb tots els elements que ho demandin en la instal·lació.
Criteri d'amidament de projecte: Nombre d'unitats previstes, segons documentació gràfica de Projecte.
Criteri de mesura d'obra: Es mesurarà el nombre d'unitats realment executades segons especificacions de Projecte.

| Codi | Ut | Descripció | Rendiment | Preu | Import |
|---|---|---|---|---|---|
| mt38dai100a | U | Centraleta de regulació, per a gestió de fins a 10 termòstats i 18 capçals electrotèrmics, model EKWUFHTA1V3 "DAIKIN", de dimensions 90x326,5x50 mm i alimentació monofàsica (230V/50Hz). (material) | 1 | 229 | 229.000 |
| mt42dai521b | U | Termòstat amb pantalla digital, model EKWCTRDI1V3 "DAIKIN", de dimensions 91x88x42 mm i alimentació monofàsica (230V/50Hz). (material) | 2 | 120 | 240.000 |
| mt38dai101a | U | Capçal electrotèrmic, model EKWCVATR1V3 "DAIKIN", de dimensions 48,4x44,3x50,3 mm i alimentació monofàsica (230V/50Hz). (material) | 4 | 40 | 160.000 |
| mo004 | h | Oficial 1ª calefactor. (mà d'obra) | 0.839 | 29.34 | 24.616 |
| mo103 | h | Ajudant calefactor. (mà d'obra) | 0.839 | 25.25 | 21.185 |
| % | % | Costos directes complementaris | 2 % | 674.801 | 13.496 |
|  |  | Costos directes |  |  | 688.297 |
