# Fan-coil de casset, sistema de dos tubs

- Propietat de l'arxiu: CYPE Ingenieros S.A.
- Format: FIEBDC-3/2016
- Programa: Generador de preus de la construcció. CYPE Ingenieros, S.A.
- Data: 12/06/2024
- Divisa: EUR
- Costos indirectes: 3 %
- IVA: 21 %

## I Instal·lacions

### IC Calefacció, refrigeració, climatització i A.C.S.

#### ICF Unitats no autònomes per a climatització

**ICF050** U Fan-coil de casset, sistema de dos tubs.
Fan-coil de casset, de 4 vies, sistema de dos tubs, model FWI02ATN "DAIKIN", potència frigorífica total 3,27 kW, potència frigorífica sensible 2,91 kW (temperatura de bulb sec de l'aire interior 27°C, temperatura de bulb humit de l'aire interior 19°C, temperatura d'entrada de l'aigua 7°C, salt tèrmic 5°C), potència calorífica 4,22 kW (temperatura de bulb sec de l'aire interior 20°C, temperatura d'entrada de l'aigua 50°C), cabal d'aire 849 m³/h, dimensions 298x575x575 mm, pes 23 kg, potència sonora 60 dBA, alimentació monofàsica (230V/50Hz), amb ventilador amb motor tipus EC Inverter, panell decoratiu FPAN02A, bomba de drenatge, i possibilitat d'entrada d'aire exterior. Regulació: termòstat electrònic, amb programació setmanal, bus de comunicació RS-485 i possibilitat de configuració com a mestre o esclau, model FWECSAC; targeta electrònica de potència, model FWECSAP. Accessoris: vàlvula de 2 vies, model E2C2V02A. Inclús elements per a suspensió del sostre. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42dai783aa | U | Fan-coil de casset, de 4 vies, sistema de dos tubs, model FWI02ATN "DAIKIN", potència frigorífica total 3,27 kW, potència frigorífica sensible 2,91 kW (temperatura de bulb sec de l'aire interior 27°C, temperatura de bulb humit de l'aire interior 19°C, temperatura d'entrada de l'aigua 7°C, salt tèrmic 5°C), potència calorífica 4,22 kW (temperatura de bulb sec de l'aire interior 20°C, temperatura d'entrada de l'aigua 50°C), cabal d'aire 849 m³/h, dimensions 298x575x575 mm, pes 23 kg, potència sonora 60 dBA, alimentació monofàsica (230V/50Hz), amb ventilador amb motor tipus EC Inverter, panell decoratiu FPAN02A, bomba de drenatge, i possibilitat d'entrada d'aire exterior. (material) | 1 | 1260 | 1260.000 |
| mt42dai081c | U | Vàlvula de 2 vies, model E2C2V02A "DAIKIN", amb kit de muntatge. (material) | 1 | 120 | 120.000 |
| mt42dai881b | U | Termòstat electrònic, amb programació setmanal, bus de comunicació RS-485 i possibilitat de configuració com a mestre o esclau, model FWECSAC "DAIKIN", comunicació amb cable apantallat a dos fils entre el termòstat i la placa electrònica a instal·lar en el fan-coil. (material) | 1 | 135 | 135.000 |
| mt42dai884a | U | Targeta electrònica de potència, model FWECSAP "DAIKIN", per instal·lació en el fan-coil. (material) | 1 | 180 | 180.000 |
| mt35aia090aa | m | Tub rígid de PVC, endollable, corbable en calent, de color negre, de 16 mm de diàmetre nominal, per a canalització fixa en superfície. Resistència a la compressió 1250 N, resistència a l'impacte 2 joules, temperatura de treball -5°C fins 60°C, amb grau de protecció IP547 segons UNE 20324, propietats elèctriques: aïllant, no propagador de la flama. Segons UNE-EN 61386-1 i UNE-EN 61386-22. Inclús abraçadores, elements de subjecció i accessoris (corbes, maneguets, tes, colzes i corbes flexibles). (material) | 5 | 1.23 | 6.150 |
| mt42dai900 | m | Cable bus de 2 fils, de 0,5 mm² de secció per fil (material) | 5 | 0.8 | 4.000 |
| mt37sve010b | U | Vàlvula d'esfera de llautó niquelat per roscar de 1/2". (material) | 2 | 4.95 | 9.900 |
| mt42www090 | U | Kit de suports per a suspensió del sostre, format per quatre varetes roscades d'acer galvanitzat, amb els seus tacs, rosques i volanderes corresponents. (material) | 1 | 22 | 22.000 |
| mo005 | h | Oficial 1ª instal·lador de climatització. (mà d'obra) | 4.055 | 29.34 | 118.974 |
| mo104 | h | Ajudant instal·lador de climatització. (mà d'obra) | 4.055 | 25.25 | 102.389 |
| % | % | Costos directes complementaris | 2 % | 1958.413 | 39.168 |
|  |  | Costos directes |  |  | 1997.581 |

Residus:
- col·locació: mt35aia090aa; factor de residu 0.0275
- col·locació: mt42dai900 Cable bus de 2 fils, de 0,5 mm² de secció per fil; factor de residu 0.0165111

## Recursos

**mt35aia090aa** m Tub rígid de PVC
Dades tècniques: Cost energètic 11.626 MJ; Emissió de CO2 0.577 kg; Codi LER 17 02 03; Massa de l'element 0.12 kg; Volum 0.0002 m3

**mt42dai900** m Cable bus de 2 fils, de 0,5 mm² de secció per fil
Dades tècniques: Cost energètic 1.694 MJ; Emissió de CO2 0.087 kg; Codi LER 17 04 11; Massa de l'element 0.045 kg; Volum 0.00003 m3
Residus:
- embalatge: re150101 Envasos de paper i cartró. (component de residu); rendiment 0.065 kg; Codi LER 15 01 01; Massa de l'element 1 kg; Volum 0.001333 m3

**mt37sve010b** U Vàlvula d'esfera de llautó niquelat per roscar de 1/2"
Dades tècniques: Cost energètic 509.569 MJ; Emissió de CO2 34.281 kg
Residus:
- embalatge: re150101 Envasos de paper i cartró; rendiment 0.072 kg
