# Equip d'aire condicionat amb unitat interior de casset, sistema aire-aire split 1x1

- Propietat de l'arxiu: CYPE Ingenieros S.A.
- Format: FIEBDC-3/2016
- Programa: Generador de preus de la construcció. CYPE Ingenieros, S.A.
- Data: 04/07/2024
- Divisa: EUR
- Costos indirectes: 3 %
- IVA: 21 %

## I Instal·lacions

### IC Calefacció, refrigeració, climatització i A.C.S.

#### ICN Unitats autònomes de climatització

**ICN030** U Equip d'aire condicionat amb unitat interior de casset, sistema aire-aire split 1x1.
Equip d'aire condicionat, sistema aire-aire split 1x1, bomba de calor, gamma Sky Air, sèrie Alpha, model ZCAG35B "DAIKIN", potència frigorífica nominal 3,5 kW (temperatura de bulb sec en l'interior 27°C, temperatura de bulb humit en l'interior 19°C, temperatura de bulb sec en l'exterior 35°C), potència calorífica nominal 4 kW (temperatura de bulb sec en l'interior 20°C, temperatura de bulb sec en l'exterior 7°C, temperatura de bulb humit en l'exterior 6°C), diàmetre de connexió de la canonada de líquid 1/4", diàmetre de connexió de la canonada de gas 3/8", alimentació monofàsica (230V/50Hz), SEER 7,3 (classe A++), SCOP 4,3 (classe A+), consum d'energia anual estacional en refrigeració 168 kWh, consum d'energia anual estacional en calefacció 1074 kWh, format per una unitat interior de casset Round Flow (de flux circular) FCAG35B, amb, cabal d'aire en refrigeració a velocitat alta/mitja/baixa: 12,5/10,6/8,7 m³/min, cabal d'aire en calefacció a velocitat alta/mitja/baixa: 13,9/11,6/9,3 m³/min, dimensions 204x840x840 mm, adaptable a altura de fals sostre reduïda, pes 18 kg, pressió sonora en refrigeració a velocitat alta/mitja/baixa: 31/29/27 dBA, pressió sonora en calefacció a velocitat alta/mitja/baixa: 31/29/27 dBA, potència sonora 49 dBA, amb panell decoratiu de color blanc BYCQ140E, dimensions 50x950x950 mm, orientació vertical automàtica (distribució radial uniforme de l'aire en 360°), senyal de neteja de filtre, filtre d'aire de succió, i bomba de drenatge, joc de controlador remot sense fil format per receptor i comandament per infraroigs BRC7FA532F, amb funció engegada/parada, canvi de mode de funcionament, ajust de la temperatura de consigna, selecció de la velocitat del ventilador, visualització de senyal en el receptor, reinicialització de filtre brut en el comandament i canvi d'orientació de les lamel·les, i una unitat exterior RZAG35A, cabal d'aire en refrigeració 55,1 m³/min, cabal d'aire en calefacció 55,1 m³/min, gas refrigerant R-32, compressor swing, dimensions 734x870x373 mm, pes 52 kg, pressió sonora en refrigeració 48 dBA, pressió sonora en calefacció 48 dBA, potència sonora 62 dBA, longitud màxima de canonada 50 m, diferència màxima d'altura entre la unitat exterior i la unitat interior 30 m. Inclús elements antivibratoris i suports de paret per a recolzament de la unitat exterior i elements per a suspensió del sostre per a la unitat interior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42dai030aaaa | U | Equip d'aire condicionat, sistema aire-aire split 1x1, bomba de calor, gamma Sky Air, sèrie Alpha, model ZCAG35B "DAIKIN", potència frigorífica nominal 3,5 kW (temperatura de bulb sec en l'interior 27°C, temperatura de bulb humit en l'interior 19°C, temperatura de bulb sec en l'exterior 35°C), potència calorífica nominal 4 kW (temperatura de bulb sec en l'interior 20°C, temperatura de bulb sec en l'exterior 7°C, temperatura de bulb humit en l'exterior 6°C), diàmetre de connexió de la canonada de líquid 1/4", diàmetre de connexió de la canonada de gas 3/8", alimentació monofàsica (230V/50Hz), SEER 7,3 (classe A++), SCOP 4,3 (classe A+), consum d'energia anual estacional en refrigeració 168 kWh, consum d'energia anual estacional en calefacció 1074 kWh, format per una unitat interior de casset Round Flow (de flux circular) FCAG35B, amb, cabal d'aire en refrigeració a velocitat alta/mitja/baixa: 12,5/10,6/8,7 m³/min, cabal d'aire en calefacció a velocitat alta/mitja/baixa: 13,9/11,6/9,3 m³/min, dimensions 204x840x840 mm, adaptable a altura de fals sostre reduïda, pes 18 kg, pressió sonora en refrigeració a velocitat alta/mitja/baixa: 31/29/27 dBA, pressió sonora en calefacció a velocitat alta/mitja/baixa: 31/29/27 dBA, potència sonora 49 dBA, amb panell decoratiu de color blanc BYCQ140E, dimensions 50x950x950 mm, orientació vertical automàtica (distribució radial uniforme de l'aire en 360°), senyal de neteja de filtre, filtre d'aire de succió, i bomba de drenatge, joc de controlador remot sense fil format per receptor i comandament per infraroigs BRC7FA532F, amb funció engegada/parada, canvi de mode de funcionament, ajust de la temperatura de consigna, selecció de la velocitat del ventilador, visualització de senyal en el receptor, reinicialització de filtre brut en el comandament i canvi d'orientació de les lamel·les, i una unitat exterior RZAG35A, cabal d'aire en refrigeració 55,1 m³/min, cabal d'aire en calefacció 55,1 m³/min, gas refrigerant R-32, compressor swing, dimensions 734x870x373 mm, pes 52 kg, pressió sonora en refrigeració 48 dBA, pressió sonora en calefacció 48 dBA, potència sonora 62 dBA, longitud màxima de canonada 50 m, diferència màxima d'altura entre la unitat exterior i la unitat interior 30 m. (material) | 1 | 2945 | 2945.000 |
| mt42www085 | U | Kit de suports de paret, format per joc d'esquadres de 50x45 cm i quatre amortidors de cautxú, amb els seus tacs, cargols, rosques i volanderes corresponents. (material) | 1 | 18.9 | 18.900 |
| mt42www090 | U | Kit de suports per a suspensió del sostre, format per quatre varetes roscades d'acer galvanitzat, amb els seus tacs, rosques i volanderes corresponents. (material) | 1 | 22 | 22.000 |
| mo005 | h | Oficial 1ª instal·lador de climatització. (mà d'obra) | 2.398 | 29.34 | 70.357 |
| mo104 | h | Ajudant instal·lador de climatització. (mà d'obra) | 2.398 | 25.25 | 60.550 |
| % | % | Costos directes complementaris | 2 % | 3116.807 | 62.336 |
|  |  | Costos directes |  |  | 3179.143 |
