# Equip d'aire condicionat amb unitat interior de sostre amb descàrrega directa, sistema aire-aire split 1x1

- Propietat de l'arxiu: CYPE Ingenieros S.A.
- Format: FIEBDC-3/2016
- Programa: Generador de preus de la construcció. CYPE Ingenieros, S.A.
- Data: 04/07/2024
- Divisa: EUR
- Costos indirectes: 3 %
- IVA: 21 %

## I Instal·lacions

### IC Calefacció, refrigeració, climatització i A.C.S.

#### ICN Unitats autònomes de climatització

**ICN035** U Equip d'aire condicionat amb unitat interior de sostre amb descàrrega directa, sistema aire-aire split 1x1.
Equip d'aire condicionat, sistema aire-aire split 1x1, bomba de calor, gamma Sky Air, sèrie Alpha, model ZHAG71A "DAIKIN", potència frigorífica nominal 6,8 kW (temperatura de bulb sec en l'interior 27°C, temperatura de bulb humit en l'interior 19°C, temperatura de bulb sec en l'exterior 35°C), potència calorífica nominal 7,5 kW (temperatura de bulb sec en l'interior 20°C, temperatura de bulb sec en l'exterior 7°C, temperatura de bulb humit en l'exterior 6°C), diàmetre de connexió de la canonada de líquid 3/8", diàmetre de connexió de la canonada de gas 5/8", alimentació monofàsica (230V/50Hz), SEER 7,11 (classe A++), SCOP 4,32 (classe A+), consum d'energia anual estacional en refrigeració 335 kWh, consum d'energia anual estacional en calefacció 1523 kWh, format per una unitat interior de sostre amb descàrrega directa FHA71A9, amb, cabal d'aire en refrigeració a velocitat alta/mitja/baixa: 20,5/17/14 m³/min, cabal d'aire en calefacció a velocitat alta/mitja/baixa: 20,5/17/14 m³/min, dimensions 235x1270x690 mm, pes 32 kg, pressió sonora en refrigeració a velocitat alta/mitja/baixa: 38/36/34 dBA, pressió sonora en calefacció a velocitat alta/mitja/baixa: 38/36/34 dBA, potència sonora 55 dBA, amb senyal de neteja de filtre, filtre d'aire de succió i bomba de drenatge, control remot multifunció, color blanc, Madoka BRC1H52W, amb programació setmanal, possibilitat de seleccionar manera estàndard o simplificat d'hotels, funció engegada/parada, canvi de mode de funcionament, limitació de la temperatura de consigna, selecció de la velocitat del ventilador i funcions avançades a través d'App per smartphone amb connectivitat Bluetooth Low Energy (BLE), i una unitat exterior RZAG71NV1, cabal d'aire en refrigeració 68 m³/min, cabal d'aire en calefacció 75 m³/min, gas refrigerant R-32, compressor swing, dimensions 870x1100x460 mm, pes 81 kg, pressió sonora en refrigeració 46 dBA, pressió sonora en calefacció 48 dBA, potència sonora 64 dBA, longitud màxima de canonada 55 m, diferència màxima d'altura entre la unitat exterior i la unitat interior 30 m. Inclús elements antivibratoris i suports de paret per a recolzament de la unitat exterior.
Criteri de valoració econòmica: El preu no inclou la canalització ni el cablejat elèctric d'alimentació.
Inclou: Replanteig de les unitats. Col·locació i fixació de la unitat interior. Col·locació i fixació de la unitat exterior. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai034aa | U | Equip d'aire condicionat, sistema aire-aire split 1x1, bomba de calor, gamma Sky Air, sèrie Alpha, model ZHAG71A "DAIKIN", potència frigorífica nominal 6,8 kW (temperatura de bulb sec en l'interior 27°C, temperatura de bulb humit en l'interior 19°C, temperatura de bulb sec en l'exterior 35°C), potència calorífica nominal 7,5 kW (temperatura de bulb sec en l'interior 20°C, temperatura de bulb sec en l'exterior 7°C, temperatura de bulb humit en l'exterior 6°C), diàmetre de connexió de la canonada de líquid 3/8", diàmetre de connexió de la canonada de gas 5/8", alimentació monofàsica (230V/50Hz), SEER 7,11 (classe A++), SCOP 4,32 (classe A+), consum d'energia anual estacional en refrigeració 335 kWh, consum d'energia anual estacional en calefacció 1523 kWh, format per una unitat interior de sostre amb descàrrega directa FHA71A9, amb, cabal d'aire en refrigeració a velocitat alta/mitja/baixa: 20,5/17/14 m³/min, cabal d'aire en calefacció a velocitat alta/mitja/baixa: 20,5/17/14 m³/min, dimensions 235x1270x690 mm, pes 32 kg, pressió sonora en refrigeració a velocitat alta/mitja/baixa: 38/36/34 dBA, pressió sonora en calefacció a velocitat alta/mitja/baixa: 38/36/34 dBA, potència sonora 55 dBA, amb senyal de neteja de filtre, filtre d'aire de succió i bomba de drenatge, control remot multifunció, color blanc, Madoka BRC1H52W, amb programació setmanal, possibilitat de seleccionar manera estàndard o simplificat d'hotels, funció engegada/parada, canvi de mode de funcionament, limitació de la temperatura de consigna, selecció de la velocitat del ventilador i funcions avançades a través de App per smartphone amb connectivitat Bluetooth Low Energy (BLE), i una unitat exterior RZAG71NV1, cabal d'aire en refrigeració 68 m³/min, cabal d'aire en calefacció 75 m³/min, gas refrigerant R-32, compressor swing, dimensions 870x1100x460 mm, pes 81 kg, pressió sonora en refrigeració 46 dBA, pressió sonora en calefacció 48 dBA, potència sonora 64 dBA, longitud màxima de canonada 55 m, diferència màxima d'altura entre la unitat exterior i la unitat interior 30 m. (material) | 1 | 4204 | 4204.000 |
| mt42dai900 | m | Cable bus de 2 fils, de 0,5 mm² de secció per fil (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mt42www085 | U | Kit de suports de paret, format per joc d'esquadres de 50x45 cm i quatre amortidors de cautxú, amb els seus tacs, cargols, rosques i volanderes corresponents. (material) | 1 | 18.9 | 18.900 |
| mo005 | h | Oficial 1ª instal·lador de climatització. (mà d'obra) | 2.398 | 29.34 | 70.357 |
| mo104 | h | Ajudant instal·lador de climatització. (mà d'obra) | 2.398 | 25.25 | 60.550 |
| % | % | Costos directes complementaris | 2 % | 4359.897 | 87.198 |
|  |  | Costos directes |  |  | 4447.095 |

Residus:
- col·locació: mt42dai900 Cable bus de 2 fils, de 0,5 mm² de secció per fil; factor de residu 0.0165111
- col·locació: mt35aia090aa; factor de residu 0.0275

## Recursos

**mt42dai900** m Cable bus de 2 fils, de 0,5 mm² de secció per fil
Dades tècniques: Cost energètic 1.694 MJ; Emissió de CO2 0.087 kg; Codi LER 17 04 11; Massa de l'element 0.045 kg; Volum 0.00003 m3
Residus:
- embalatge: re150101 Envasos de paper i cartró. (component de residu); rendiment 0.065 kg; Codi LER 15 01 01; Massa de l'element 1 kg; Volum 0.001333 m3

**mt35aia090aa** m Tub rígid de PVC
Dades tècniques: Cost energètic 11.626 MJ; Emissió de CO2 0.577 kg; Codi LER 17 02 03; Massa de l'element 0.12 kg; Volum 0.0002 m3
