# Silenciador per a conducte

- Propietat de l'arxiu: CYPE Ingenieros S.A.
- Format: FIEBDC-3/2016
- Programa: Generador de preus de la construcció. CYPE Ingenieros, S.A.
- Data: 04/07/2024
- Divisa: EUR
- Costos indirectes: 3 %
- IVA: 21 %

## I Instal·lacions

### IC Calefacció, refrigeració, climatització i A.C.S.

#### ICR Sistemes de conducció d'aire

**ICR085** U Silenciador per a conducte.
Silenciador de cel·les amb disseny higiènic i cel·les d'estalvi energètic integrades, de 200 mm d'ample, 300 mm d'alt i 500 mm de llarg, amb 1 cel·la de llana mineral, no combustible segons DIN 4102 A2, protegida amb teixit de seda de vidre, marc de perfil favorable al flux d'aire (ràdio > 15 mm), de 100 mm de gruix, amb carcassa de xapa d'acer galvanitzat. Inclús accessoris de muntatge i elements de fixació.
Inclou: Replanteig. Col·locació i fixació. Comprovació del seu correcte funcionament.
Criteri d'amidament de projecte: Nombre d'unitats previstes, segons documentació gràfica de Projecte.
Criteri de mesura d'obra: Es mesurarà el nombre d'unitats realment executades segons especificacions de Projecte.

| Codi | Ut | Descripció | Rendiment | Preu | Import |
|---|---|---|---|---|---|
| mt42trx410aaaa | U | Silenciador de cel·les amb disseny higiènic i cel·les d'estalvi energètic integrades, de 200 mm d'ample, 300 mm d'alt i 500 mm de llarg, amb 1 cel·la de llana mineral, no combustible segons DIN 4102 A2, protegida amb teixit de seda de vidre, marc de perfil favorable al flux d'aire (ràdio > 15 mm), de 100 mm de gruix, amb carcassa de xapa d'acer galvanitzat. (material) | 1 | 223.76 | 223.760 |
| mo005 | h | Oficial 1ª instal·lador de climatització. (mà d'obra) | 0.258 | 29.34 | 7.570 |
| mo104 | h | Ajudant instal·lador de climatització. (mà d'obra) | 0.258 | 25.25 | 6.515 |
| % | % | Costos directes complementaris | 2 % | 237.845 | 4.757 |
|  |  | Costos directes |  |  | 242.602 |

## Recursos

**mt42trx410aaaa** U Silenciador de cel·les amb disseny higiènic i cel·les d'estalvi energètic integrades
Dades tècniques: Cost energètic 408.684 MJ; Emissió de CO2 33.444 kg
Residus:
- embalatge: re150101 Envasos de paper i cartró. (component de residu); rendiment 0.18 kg; Codi LER 15 01 01; Massa de l'element 1 kg; Volum 0.001333 m3
- embalatge: re170203 Plàstic. (component de residu); rendiment 0.09 kg; Codi LER 17 02 03; Massa de l'element 1 kg; Volum 0.001667 m3
