# Control centralitzat de fan-coils

- Propietat de l'arxiu: CYPE Ingenieros S.A.
- Format: FIEBDC-3/2016
- Programa: Generador de preus de la construcció. CYPE Ingenieros, S.A.
- Data: 04/07/2024
- Divisa: EUR
- Costos indirectes: 3 %
- IVA: 21 %

## I Instal·lacions

### IC Calefacció, refrigeració, climatització i A.C.S.

#### ICX Dispositius de control centralitzat

**ICX015** U Control centralitzat de fan-coils.
Control centralitzat, per a gestió de fins a 64 fan-coils, model iApplied Controller ES.DKNAPPCON "DAIKIN", amb pantalla tàctil de 10", possibilitat de control via explorador d'Internet (inclou servidor web), obtenció de taules i gràfics de dades històriques, creació de filtres d'alarmes, activació de notificacions via email i programacions horàries. Totalment muntat, connexionat i provat.
Inclou: Replanteig. Col·locació i fixació. Col·locació i fixació dels accessoris. Connexionat.
Criteri d'amidament de projecte: Nombre d'unitats previstes, segons documentació gràfica de Projecte.
Criteri de mesura d'obra: Es mesurarà el nombre d'unitats realment executades segons especificacions de Projecte.

| Codi | Ut | Descripció | Rendiment | Preu | Import |
|---|---|---|---|---|---|
| mt42dai340d | U | Control centralitzat, per a gestió de fins a 64 fan-coils, model iApplied Controller ES.DKNAPPCON "DAIKIN", amb pantalla tàctil de 10", possibilitat de control via explorador d'Internet (inclou servidor web), obtenció de taules i gràfics de dades històriques, creació de filtres d'alarmes, activació de notificacions via email i programacions horàries. (material) | 1 | 3825 | 3825.000 |
| mt42dai750a | m | Cable bus de comunicacions, de mànega sense apantallar, de 2 fils, de 1 mm² de secció per fil, sense polaritat. (material) | 100 | 7 | 700.000 |
| mo005 | h | Oficial 1ª instal·lador de climatització. (mà d'obra) | 1.199 | 29.34 | 35.179 |
| mo104 | h | Ajudant instal·lador de climatització. (mà d'obra) | 1.199 | 25.25 | 30.275 |
| % | % | Costos directes complementaris | 2 % | 4590.454 | 91.809 |
|  |  | Costos directes |  |  | 4682.263 |

Residus:
- col·locació: mt42dai750a Cable bus de comunicacions, de mànega sense apantallar, de 2 fils, de 1 mm² de secció per fil, sense polaritat; factor de residu 0.011

## Recursos

**mt42dai750a** m Cable bus de comunicacions, de mànega sense apantallar, de 2 fils, de 1 mm² de secció per fil, sense polaritat
Dades tècniques: Cost energètic 3.360 MJ; Emissió de CO2 0.130 kg; Codi LER 17 04 11; Massa de l'element 0.09 kg; Volum 0.00006 m3
Residus:
- embalatge: re150101 Envasos de paper i cartró. (component de residu); rendiment 0.078 kg; Codi LER 15 01 01; Massa de l'element 1 kg; Volum 0.001333 m3
