# Conducte de polipropilè expandit

- Propietat de l'arxiu: CYPE Ingenieros S.A.
- Format: FIEBDC-3/2016
- Programa: Generador de preus de la construcció. CYPE Ingenieros, S.A.
- Data: 30/09/2024
- Divisa: EUR
- Costos indirectes: 3 %
- IVA: 21 %

## I Instal·lacions

### IV Ventilació

#### IVV Conductes d'admissió i extracció per a ventilació

**IVV080** m Conducte de polipropilè expandit.
Conducte de ventilació, format per tub circular rígid llis de polipropilè expandit, adequat per extracció i impulsió d'aire a l'exterior, de 180 mm de diàmetre interior, DucoFlex "DAIKIN", color gris, amb peça de connexió premuntada. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42dai984b | U | Material auxiliar per a muntatge i subjecció a l'obra d'els conductes circulars rígids llisos de polipropilè expandit de 180 mm de diàmetre interior, DucoFlex "DAIKIN". (material) | 1 | 1.83 | 1.830 |
| mt42dai983p | m | Tub circular rígid llis de polipropilè expandit, adequat per extracció i impulsió d'aire a l'exterior, de 180 mm de diàmetre interior, DucoFlex "DAIKIN", color gris, amb peça de connexió premuntada, amb el preu incrementat el 10% en concepte d'accessoris i peces especials. (material) | 1 | 80.3 | 80.300 |
| mo011 | h | Oficial 1ª muntador. (mà d'obra) | 0.243 | 29.34 | 7.130 |
| mo080 | h | Ajudant muntador. (mà d'obra) | 0.122 | 25.28 | 3.084 |
| % | % | Costos directes complementaris | 2 % | 92.344 | 1.847 |
|  |  | Costos directes |  |  | 94.191 |
