# Caixa d'inversió de cicle, per a sistema VRV-IV, per a gas R-410A

- Propietat de l'arxiu: CYPE INGENIEROS, S.A.
- Format: FIEBDC-3/2002
- Divisa: EUR
- Costos indirectes: 3.00 %
- IVA: 21.00 %

## I Instal·lacions

### IB Sistemes de climatització

#### IBY Sistema VRV (Daikin)

**IBY265** U Caixa d'inversió de cicle, per a sistema VRV-IV, per a gas R-410A.
Caixa d'inversió de cicle frigorífic, de 12 parells de connexions per a les unitats interiors, per a gas R-410A, per a sistema VRV (Volum de Refrigerant Variable), bomba de calor amb recuperació de calor, model BS12Q14AV1B "DAIKIN", nombre màxim d'unitats interiors connectables 60, nombre màxim d'unitats interiors connectables 5 per derivació, índex de capacitat màxim de les unitats interiors connectables 750, índex de capacitat màxim de les unitats interiors connectables 140 per derivació, pes 15 kg i alimentació monofàsica (230V/50Hz), amb tres connexions per a la unitat exterior, una per a la línia de líquid, una altra per a la línia de descàrrega de gas i una altra per a la línia de succió de gas, i dues connexions per a cada unitat interior, una per a la línia de líquid i una altra per a la línia de gas, amb aïllament tèrmic i acústic d'escuma de poliuretà. Inclús elements per a suspensió del sostre.
Criteri de valoració econòmica: El preu no inclou la canalització ni el cablejat elèctric d'alimentació.
Inclou: Replanteig. Col·locació i fixació. Connexió a les línies frigorífiques. Connexió a la xarxa elèctrica. Connexió a la xarxa de desguàs.
Criteri d'amidament de projecte: Nombre d'unitats previstes, segons documentació gràfica de Projecte.
Criteri de mesura d'obra: Es mesurarà el nombre d'unitats realment executades segons especificacions de Projecte.

| Codi | Ut | Descripció | Rendiment | Preu | Import |
|---|---|---|---|---|---|
| mt42dai611e | U | Caixa d'inversió de cicle frigorífic, de 12 parells de connexions per a les unitats interiors, per a gas R-410A, per a sistema VRV (Volum de Refrigerant Variable), bomba de calor amb recuperació de calor, model BS12Q14AV1B "DAIKIN", nombre màxim d'unitats interiors connectables 60, nombre màxim d'unitats interiors connectables 5 per derivació, índex de capacitat màxim de les unitats interiors connectables 750, índex de capacitat màxim de les unitats interiors connectables 140 per derivació, pes 15 kg i alimentació monofàsica (230V/50Hz), amb tres connexions per a la unitat exterior, una per a la línia de líquid, una altra per a la línia de descàrrega de gas i una altra per a la línia de succió de gas, i dues connexions per a cada unitat interior, una per a la línia de líquid i una altra per a la línia de gas, amb aïllament tèrmic i acústic d'escuma de poliuretà. (material) | 1.000 | 9920.00 | 9920.00 |
| mt42www090 | U | Kit de suports per a suspensió del sostre, format per quatre varetes roscades d'acer galvanitzat, amb els seus tacs, rosques i volanderes corresponents. (material) | 1.000 | 22.00 | 22.00 |
| mo005 | h | Oficial 1ª instal·lador de climatització. (mà d'obra) | 0.643 | 29.34 | 18.87 |
| mo104 | h | Ajudant instal·lador de climatització. (mà d'obra) | 0.643 | 25.25 | 16.24 |
| % | % | Costos directes complementaris | 2 % | 9977.11 | 199.54 |
|  |  | Costos directes |  |  | 10176.65 |
