# Equip de regulació i control per a col·lector, mitjançant capçals electrotèrmics

- Propietat de l'arxiu: CYPE INGENIEROS, S.A.
- Format: FIEBDC-3/2002
- Divisa: EUR
- Costos indirectes: 3.00 %
- IVA: 21.00 %

## I Instal·lacions

### IC Calefacció, refrigeració, climatització i A.C.S.

#### ICE Emissors per aigua per a calefacció i refrigeració

**ICE150** U Equip de regulació i control per a col·lector, mitjançant capçals electrotèrmics.
Sistema de regulació de la temperatura per a col·lector, per a calefacció, "DAIKIN", compost de capçals electrotèrmics, model EKWCVATR1V3; termòstats amb pantalla digital, model EKWCTRDI1V3 i centraleta de regulació, per a gestió de fins a 10 termòstats i 18 capçals electrotèrmics, model EKWUFHTA1V3. Totalment muntat, connexionat i provat.
Inclou: Col·locació, fixació i connexionat elèctric i de comunicació amb tots els elements que ho demandin en la instal·lació.
Criteri d'amidament de projecte: Nombre d'unitats previstes, segons documentació gràfica de Projecte.
Criteri de mesura d'obra: Es mesurarà el nombre d'unitats realment executades segons especificacions de Projecte.

| Codi | Ut | Descripció | Rendiment | Preu | Import |
|---|---|---|---|---|---|
| mt38dai100a | U | Centraleta de regulació, per a gestió de fins a 10 termòstats i 18 capçals electrotèrmics, model EKWUFHTA1V3 "DAIKIN", de dimensions 90x326,5x50 mm i alimentació monofàsica (230V/50Hz). (material) | 1.000 | 229.00 | 229.00 |
| mt42dai521b | U | Termòstat amb pantalla digital, model EKWCTRDI1V3 "DAIKIN", de dimensions 91x88x42 mm i alimentació monofàsica (230V/50Hz). (material) | 2.000 | 120.00 | 240.00 |
| mt38dai101a | U | Capçal electrotèrmic, model EKWCVATR1V3 "DAIKIN", de dimensions 48,4x44,3x50,3 mm i alimentació monofàsica (230V/50Hz). (material) | 4.000 | 40.00 | 160.00 |
| mo004 | h | Oficial 1ª calefactor. (mà d'obra) | 0.914 | 29.34 | 26.82 |
| mo103 | h | Ajudant calefactor. (mà d'obra) | 0.914 | 25.25 | 23.08 |
| % | % | Costos directes complementaris | 2 % | 678.90 | 13.58 |
|  |  | Costos directes |  |  | 692.48 |
