# Fan-coil de sostre, sistema de dos tubs, amb distribució per conductes

- Propietat de l'arxiu: CYPE INGENIEROS, S.A.
- Format: FIEBDC-3/2002
- Divisa: EUR
- Costos indirectes: 3.00 %
- IVA: 21.00 %

## I Instal·lacions

### IC Calefacció, refrigeració, climatització i A.C.S.

#### ICF Unitats no autònomes per a climatització

**ICF010** U Fan-coil de sostre, sistema de dos tubs, amb distribució per conductes.
Fan-coil horitzontal de sostre sense envoltant, sistema de dos tubs, model FWS02ATN "DAIKIN", potència frigorífica total 2,58 kW, potència frigorífica sensible 1,89 kW (temperatura de bulb sec de l'aire interior 27°C, temperatura de bulb humit de l'aire interior 19°C, temperatura d'entrada de l'aigua 7°C, salt tèrmic 5°C), potència calorífica 2,93 kW (temperatura de bulb sec de l'aire interior 20°C, temperatura d'entrada de l'aigua 50°C), cabal d'aire 560 m³/h, dimensions 224x584x535 mm, pes 17 kg, potència sonora 62 dBA, amb ventilador amb motor tipus EC Inverter, alimentació monofàsica (230V/50Hz), i filtre d'aire rentable de fàcil extracció. Regulació: termòstat electrònic, amb programació setmanal, bus de comunicació RS-485 i possibilitat de configuració com a mestre o esclau, model FWECSAC; targeta electrònica de potència, model FWECSAP. Accessoris: vàlvula de 2 vies, model E2MV2B07A6. Inclús elements per a suspensió del sostre. Totalment muntat, connexionat i engegat per l'empresa instal·ladora per a la comprovació del seu correcte funcionament.
Inclou: Replanteig de la unitat. Col·locació i fixació de la unitat. Connexionat amb les xarxes de conducció d'aigua, elèctrica, de recollida de condensats, i de conductes. Posada en marxa.
Criteri d'amidament de projecte: Nombre d'unitats previstes, segons documentació gràfica de Projecte.
Criteri de mesura d'obra: Es mesurarà el nombre d'unitats realment executades segons especificacions de Projecte.

| Codi | Ut | Descripció | Rendiment | Preu | Import |
|---|---|---|---|---|---|
| mt42dai779ab | U | Fan-coil horitzontal de sostre sense envoltant, sistema de dos tubs, model FWS02ATN "DAIKIN", potència frigorífica total 2,58 kW, potència frigorífica sensible 1,89 kW (temperatura de bulb sec de l'aire interior 27°C, temperatura de bulb humit de l'aire interior 19°C, temperatura d'entrada de l'aigua 7°C, salt tèrmic 5°C), potència calorífica 2,93 kW (temperatura de bulb sec de l'aire interior 20°C, temperatura d'entrada de l'aigua 50°C), cabal d'aire 560 m³/h, dimensions 224x584x535 mm, pes 17 kg, potència sonora 62 dBA, amb ventilador amb motor tipus EC Inverter, alimentació monofàsica (230V/50Hz), i filtre d'aire rentable de fàcil extracció. (material) | 1.000 | 562.00 | 562.00 |
| mt42dai875c | U | Vàlvula de 2 vies, model E2MV2B07A6 "DAIKIN", amb kit de muntatge. (material) | 1.000 | 115.00 | 115.00 |
| mt42dai881b | U | Termòstat electrònic, amb programació setmanal, bus de comunicació RS-485 i possibilitat de configuració com a mestre o esclau, model FWECSAC "DAIKIN", comunicació amb cable apantallat a dos fils entre el termòstat i la placa electrònica a instal·lar en el fan-coil. (material) | 1.000 | 135.00 | 135.00 |
| mt37sve010b | U | Vàlvula d'esfera de llautó niquelat per roscar de 1/2". (material) | 2.000 | 4.95 | 9.90 |
| mt42dai884a | U | Targeta electrònica de potència, model FWECSAP "DAIKIN", per instal·lació en el fan-coil. (material) | 1.000 | 180.00 | 180.00 |
| mt35aia090aa | m | Tub rígid de PVC, endollable, corbable en calent, de color negre, de 16 mm de diàmetre nominal, per a canalització fixa en superfície. Resistència a la compressió 1250 N, resistència a l'impacte 2 joules, temperatura de treball -5°C fins 60°C, amb grau de protecció IP547 segons UNE 20324, propietats elèctriques: aïllant, no propagador de la flama. Segons UNE-EN 61386-1 i UNE-EN 61386-22. Inclús abraçadores, elements de subjecció i accessoris (corbes, maneguets, tes, colzes i corbes flexibles). (material) | 5.000 | 1.23 | 6.15 |
| mt42dai900 | m | Cable bus de 2 fils, de 0,5 mm² de secció per fil (material) | 5.000 | 0.80 | 4.00 |
| mt42www090 | U | Kit de suports per a suspensió del sostre, format per quatre varetes roscades d'acer galvanitzat, amb els seus tacs, rosques i volanderes corresponents. (material) | 1.000 | 22.00 | 22.00 |
| mo005 | h | Oficial 1ª instal·lador de climatització. (mà d'obra) | 3.485 | 29.34 | 102.25 |
| mo104 | h | Ajudant instal·lador de climatització. (mà d'obra) | 3.485 | 25.25 | 88.00 |
| % | % | Costos directes complementaris | 2 % | 1224.30 | 24.49 |
|  |  | Costos directes |  |  | 1248.79 |
