# Fan-coil de casset, sistema de quatre tubs

- Propietat de l'arxiu: CYPE INGENIEROS, S.A.
- Format: FIEBDC-3/2002
- Divisa: EUR
- Costos indirectes: 3.00 %
- IVA: 21.00 %

## I Instal·lacions

### IC Calefacció, refrigeració, climatització i A.C.S.

#### ICF Unitats no autònomes per a climatització

**ICF055** U Fan-coil de casset, sistema de quatre tubs.
Fan-coil de casset, de 4 vies, sistema de quatre tubs, model FWI02AFN "DAIKIN", potència frigorífica total 3,4 kW, potència frigorífica sensible 3,18 kW (temperatura de bulb sec de l'aire interior 27°C, temperatura de bulb humit de l'aire interior 19°C, temperatura d'entrada de l'aigua 7°C, salt tèrmic 5°C), potència calorífica 2,7 kW (temperatura de bulb sec de l'aire interior 20°C, temperatura d'entrada de l'aigua 50°C), cabal d'aire 982 m³/h, dimensions 298x577x577 mm, pes 25,5 kg, potència sonora 60 dBA, alimentació monofàsica (230V/50Hz), amb ventilador amb motor tipus EC Inverter, panell decoratiu FPAN02A, bomba de drenatge, i possibilitat d'entrada d'aire exterior. Regulació: termòstat electrònic, amb programació setmanal, bus de comunicació RS-485 i possibilitat de configuració com a mestre o esclau, model FWECSAC; targeta electrònica de potència, model FWECSAP. Accessoris: conjunt de 2 vàlvules de 2 vies, model E4C2V02A. Inclús elements per a suspensió del sostre. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42dai785aa | U | Fan-coil de casset, de 4 vies, sistema de quatre tubs, model FWI02AFN "DAIKIN", potència frigorífica total 3,4 kW, potència frigorífica sensible 3,18 kW (temperatura de bulb sec de l'aire interior 27°C, temperatura de bulb humit de l'aire interior 19°C, temperatura d'entrada de l'aigua 7°C, salt tèrmic 5°C), potència calorífica 2,7 kW (temperatura de bulb sec de l'aire interior 20°C, temperatura d'entrada de l'aigua 50°C), cabal d'aire 982 m³/h, dimensions 298x577x577 mm, pes 25,5 kg, potència sonora 60 dBA, alimentació monofàsica (230V/50Hz), amb ventilador amb motor tipus EC Inverter, panell decoratiu FPAN02A, bomba de drenatge, i possibilitat d'entrada d'aire exterior. (material) | 1.000 | 1440.00 | 1440.00 |
| mt42dai881b | U | Termòstat electrònic, amb programació setmanal, bus de comunicació RS-485 i possibilitat de configuració com a mestre o esclau, model FWECSAC "DAIKIN", comunicació amb cable apantallat a dos fils entre el termòstat i la placa electrònica a instal·lar en el fan-coil. (material) | 1.000 | 135.00 | 135.00 |
| mt42dai884a | U | Targeta electrònica de potència, model FWECSAP "DAIKIN", per instal·lació en el fan-coil. (material) | 1.000 | 180.00 | 180.00 |
| mt42dai082c | U | Conjunt de 2 vàlvules de 2 vies, model E4C2V02A "DAIKIN", amb kit de muntatge, per a fan-coil a quatre tubs. (material) | 1.000 | 230.00 | 230.00 |
| mt42dai900 | m | Cable bus de 2 fils, de 0,5 mm² de secció per fil (material) | 5.000 | 0.80 | 4.00 |
| mt35aia090aa | m | Tub rígid de PVC, endollable, corbable en calent, de color negre, de 16 mm de diàmetre nominal, per a canalització fixa en superfície. Resistència a la compressió 1250 N, resistència a l'impacte 2 joules, temperatura de treball -5°C fins 60°C, amb grau de protecció IP547 segons UNE 20324, propietats elèctriques: aïllant, no propagador de la flama. Segons UNE-EN 61386-1 i UNE-EN 61386-22. Inclús abraçadores, elements de subjecció i accessoris (corbes, maneguets, tes, colzes i corbes flexibles). (material) | 5.000 | 1.23 | 6.15 |
| mt37sve010b | U | Vàlvula d'esfera de llautó niquelat per roscar de 1/2". (material) | 2.000 | 4.95 | 9.90 |
| mt42www090 | U | Kit de suports per a suspensió del sostre, format per quatre varetes roscades d'acer galvanitzat, amb els seus tacs, rosques i volanderes corresponents. (material) | 1.000 | 22.00 | 22.00 |
| mo005 | h | Oficial 1ª instal·lador de climatització. (mà d'obra) | 4.592 | 29.34 | 134.73 |
| mo104 | h | Ajudant instal·lador de climatització. (mà d'obra) | 4.592 | 25.25 | 115.95 |
| % | % | Costos directes complementaris | 2 % | 2277.73 | 45.55 |
|  |  | Costos directes |  |  | 2323.28 |
