# Caldera a gas, domèstica, de condensació, mural, per a calefacció i A.C.S

- Propietat de l'arxiu: CYPE INGENIEROS, S.A.
- Format: FIEBDC-3/2002
- Divisa: EUR
- Costos indirectes: 3.00 %
- IVA: 21.00 %

## I Instal·lacions

### IC Calefacció, refrigeració, climatització i A.C.S.

#### ICG Calderes a gas

**ICG232** U Caldera a gas, domèstica, de condensació, mural, per a calefacció i A.C.S.
Caldera mural, de condensació, per a calefacció i producció d'A.C.S., model D2CND024A1A "DAIKIN", per a gas natural i propà, potència útil de 3,1 a 24 kW (50/30°C), cabal d'A.C.S. 12 l/min per a salt tèrmic de 30°C, cabal d'A.C.S. 10,3 l/min per a salt tèrmic de 35°C, dimensions 590x400x256 mm, emissió de NOx classe 6, eficiència energètica classe A en calefacció, eficiència energètica classe A+ en calefacció amb termòstat modulant, eficiència energètica classe A en A.C.S., perfil de consum XL en A.C.S., eficiència al 30% de càrrega nominal 108,7%, potència sonora 49 dBA, pressió sonora a 1 m 39 dBA, amb bomba de circulació d'alta eficiència amb variador de freqüència, vas d'expansió de 8 l, tecnologia Premix que incorpora un ventilador amb variador de freqüència per a alta modulació de la potència (1:8), bescanviador de calor de fosa d'alumini, panell frontal amb pantalla de led, comandaments d'ajust de les temperatures i indicador lluminós multicolor de l'estat de funcionament, sistema Lambda Gx que garanteix la combustió correcta actuant sobre la combinació òptima d'aire i gas. Accessoris: kit estàndard d'evacuació de fums, model DRWTER60100AA; kit de vàlvules, model DRVALVEKIC1AA. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38dai010a | U | Caldera mural, de condensació, per a calefacció i producció d'A.C.S., model D2CND024A1A "DAIKIN", per a gas natural i propà, potència útil de 3,1 a 24 kW (50/30°C), cabal d'A.C.S. 12 l/min per a salt tèrmic de 30°C, cabal d'A.C.S. 10,3 l/min per a salt tèrmic de 35°C, dimensions 590x400x256 mm, emissió de NOx classe 6, eficiència energètica classe A en calefacció, eficiència energètica classe A+ en calefacció amb termòstat modulant, eficiència energètica classe A en A.C.S., perfil de consum XL en A.C.S., eficiència al 30% de càrrega nominal 108,7%, potència sonora 49 dBA, pressió sonora a 1 m 39 dBA, amb bomba de circulació d'alta eficiència amb variador de freqüència, vas d'expansió de 8 l, tecnologia Premix que incorpora un ventilador amb variador de freqüència per a alta modulació de la potència (1:8), bescanviador de calor de fosa d'alumini, panell frontal amb pantalla de led, comandaments d'ajust de les temperatures i indicador lluminós multicolor de l'estat de funcionament, sistema Lambda Gx que garanteix la combustió correcta actuant sobre la combinació òptima d'aire i gas. (material) | 1.000 | 2205.00 | 2205.00 |
| mt38dai002a | U | Kit estàndard d'evacuació de fums, model DRWTER60100AA "DAIKIN", per a caldera mural. (material) | 1.000 | 94.00 | 94.00 |
| mt38dai001a | U | Kit de vàlvules, model DRVALVEKIC1AA "DAIKIN", per a caldera mural. (material) | 1.000 | 111.00 | 111.00 |
| mt38www012 | U | Material auxiliar per a instal·lacions de calefacció i A.C.S. (material) | 1.000 | 2.10 | 2.10 |
| mo004 | h | Oficial 1ª calefactor. (mà d'obra) | 3.917 | 29.34 | 114.92 |
| mo103 | h | Ajudant calefactor. (mà d'obra) | 3.917 | 25.25 | 98.90 |
| % | % | Costos directes complementaris | 2 % | 2625.92 | 52.52 |
|  |  | Costos directes |  |  | 2678.44 |
