# Unitat interior d'aire condicionat, de terra

- Propietat de l'arxiu: CYPE INGENIEROS, S.A.
- Format: FIEBDC-3/2002
- Divisa: EUR
- Costos indirectes: 3.00 %
- IVA: 21.00 %

## I Instal·lacions

### IC Calefacció, refrigeració, climatització i A.C.S.

#### ICN Unitats autònomes de climatització

**ICN102** U Unitat interior d'aire condicionat, de terra.
Unitat interior d'aire condicionat, de terra sense envoltant, sistema aire-aire multi-split, gamma Sky Air, model FNA25A9 "DAIKIN", per a gas R-32/R-410A, potència frigorífica nominal 2,6 kW (temperatura de bulb sec en l'interior 27°C, temperatura de bulb humit en l'interior 19°C, temperatura de bulb sec en l'exterior 35°C), potència calorífica nominal 3,2 kW (temperatura de bulb sec en l'interior 20°C, temperatura de bulb sec en l'exterior 7°C, temperatura de bulb humit en l'exterior 6°C), diàmetre de connexió de la canonada de líquid 1/4", diàmetre de connexió de la canonada de gas 3/8", alimentació monofàsica (230V/50Hz), amb, cabal d'aire a velocitat alta/baixa: 8,7/7,3 m³/min, dimensions 620x750x200 mm, pes 23 kg. Regulació: control remot multifunció, model Madoka BRC1H52W. Accessoris: adaptador amb comunicació via Wi-Fi per a control de la unitat interior des d'un smartphone o tablet, model BRP069C81.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai064a | U | Unitat interior d'aire condicionat, de terra sense envoltant, sistema aire-aire multi-split, gamma Sky Air, model FNA25A9 "DAIKIN", per a gas R-32/R-410A, potència frigorífica nominal 2,6 kW (temperatura de bulb sec en l'interior 27°C, temperatura de bulb humit en l'interior 19°C, temperatura de bulb sec en l'exterior 35°C), potència calorífica nominal 3,2 kW (temperatura de bulb sec en l'interior 20°C, temperatura de bulb sec en l'exterior 7°C, temperatura de bulb humit en l'exterior 6°C), diàmetre de connexió de la canonada de líquid 1/4", diàmetre de connexió de la canonada de gas 3/8", alimentació monofàsica (230V/50Hz), amb, cabal d'aire a velocitat alta/baixa: 8,7/7,3 m³/min, dimensions 620x750x200 mm, pes 23 kg. (material) | 1.000 | 895.00 | 895.00 |
| mt42dai508a | U | Control remot multifunció, model Madoka BRC1H52W "DAIKIN", color blanc, amb programació setmanal, possibilitat de seleccionar manera estàndard o simplificat d'hotels, funció engegada/parada, canvi de mode de funcionament, limitació de la temperatura de consigna, selecció de la velocitat del ventilador i funcions avançades a través de App per smartphone amb connectivitat Bluetooth Low Energy (BLE). (material) | 1.000 | 209.00 | 209.00 |
| mt42dai475a | U | Adaptador amb comunicació via Wi-Fi per a control de la unitat interior des d'un smartphone o tablet, model BRP069C81 "DAIKIN", mitjançant l'App Onecta. (material) | 1.000 | 204.00 | 204.00 |
| mt42dai900 | m | Cable bus de 2 fils, de 0,5 mm² de secció per fil (material) | 3.000 | 0.80 | 2.40 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mo005 | h | Oficial 1ª instal·lador de climatització. (mà d'obra) | 1.287 | 29.34 | 37.76 |
| mo104 | h | Ajudant instal·lador de climatització. (mà d'obra) | 1.287 | 25.25 | 32.50 |
| % | % | Costos directes complementaris | 2 % | 1384.35 | 27.69 |
|  |  | Costos directes |  |  | 1412.04 |
