# Recuperador de calor aire-aire. Instal·lació en terra

- Propietat de l'arxiu: CYPE INGENIEROS, S.A.
- Format: FIEBDC-3/2002
- Divisa: EUR
- Costos indirectes: 3.00 %
- IVA: 21.00 %

## I Instal·lacions

### IC Calefacció, refrigeració, climatització i A.C.S.

#### ICR Sistemes de conducció d'aire

**ICR101** U Recuperador de calor aire-aire. Instal·lació en terra.
Recuperador de calor aire-aire, model Energy Comfort 325 "DAIKIN", classe d'eficiència energètica A, classe d'eficiència energètica A+, amb sensors d'humitat i de CO2, cabal d'aire màxim 325 m³/h, consum elèctric 130 W, eficiència de recuperació calorífica 91%, dimensions 700x525x705 mm, pes 21 kg, alimentació monofàsica (230V/50Hz), amb connexions amb la xarxa de conductes de 160 mm de diàmetre, bescanviador de flux creuat de poliestirè, ventiladors centrífugs amb motor de tipus EC de baix consum, filtres d'aire d'alta eficiència, doble bypass amb servomotor per a canvi de mode d'operació de recuperació a free-cooling, sensors de pressió i temperatura i panell de control. Accessoris: bancada de terra; sifó per a evacuació de condensats. Instal·lació en terra.
Inclou: Replanteig. Col·locació i fixació. Connexionat i comprovació del seu correcte funcionament.
Criteri d'amidament de projecte: Nombre d'unitats previstes, segons documentació gràfica de Projecte.
Criteri de mesura d'obra: Es mesurarà el nombre d'unitats realment executades segons especificacions de Projecte.

| Codi | Ut | Descripció | Rendiment | Preu | Import |
|---|---|---|---|---|---|
| mt42dai950a | U | Recuperador de calor aire-aire, model Energy Comfort 325 "DAIKIN", classe d'eficiència energètica A, classe d'eficiència energètica A+, amb sensors d'humitat i de CO2, cabal d'aire màxim 325 m³/h, consum elèctric 130 W, eficiència de recuperació calorífica 91%, dimensions 700x525x705 mm, pes 21 kg, alimentació monofàsica (230V/50Hz), amb connexions amb la xarxa de conductes de 160 mm de diàmetre, bescanviador de flux creuat de poliestirè, ventiladors centrífugs amb motor de tipus EC de baix consum, filtres d'aire d'alta eficiència, doble bypass amb servomotor per a canvi de mode d'operació de recuperació a free-cooling, sensors de pressió i temperatura i panell de control. (material) | 1.000 | 2992.00 | 2992.00 |
| mt42dai960a | U | Bancada de terra, "DAIKIN", de 700x828x525 mm, per a recuperador de calor. (material) | 1.000 | 174.00 | 174.00 |
| mt42dai962a | U | Sifó per a evacuació de condensats, "DAIKIN". (material) | 1.000 | 100.00 | 100.00 |
| mo005 | h | Oficial 1ª instal·lador de climatització. (mà d'obra) | 0.907 | 29.34 | 26.61 |
| mo104 | h | Ajudant instal·lador de climatització. (mà d'obra) | 0.907 | 25.25 | 22.90 |
| % | % | Costos directes complementaris | 2 % | 3315.51 | 66.31 |
|  |  | Costos directes |  |  | 3381.82 |
