# Unitat aigua-aigua, bomba de calor geotèrmica, per a producció d'A.C.S., calefacció i refrigeració

- Propietat de l'arxiu: CYPE INGENIEROS, S.A.
- Format: FIEBDC-3/2002
- Divisa: EUR
- Costos indirectes: 3.00 %
- IVA: 21.00 %

## I Instal·lacions

### IC Calefacció, refrigeració, climatització i A.C.S.

#### ICV Unitats centralitzades per a calefacció, refrigeració, climatització i A.C.S.

**ICV212** U Unitat aigua-aigua, bomba de calor geotèrmica, per a producció d'A.C.S., calefacció i refrigeració.
Bomba de calor geotèrmica, aigua-aigua, per a producció d'A.C.S., calefacció i refrigeració, sèrie Altherma 3 GEO, model EGSAX06D9W "DAIKIN", per a gas R-32, alimentació trifàsica (400V/50Hz), potència calorífica 3,34 kW, COP 4,74, potència frigorífica 8 kW, SEER 15, amb interacumulador d'A.C.S. de 180 l, dimensions 1891x597x666 mm, pes 222 kg, color blanc, pressió sonora 27 dBA, classe d'eficiència energètica en calefacció A+++, classe d'eficiència energètica en A.C.S. A+, perfil de consum L, amb bombes de circulació electròniques per al circuit primari i per al circuit secundari, resistència elèctrica de suport amb tres esglaons de potència de 3, 6 i 9 kW, connexions de 22 mm de diàmetre per al circuit primari, de 28 mm de diàmetre per alcircuit de calefacció i de 22 mm de diàmetre per a l'entrada d'aigua freda i per a la sortida d'A.C.S. regulació: cronotermòstat multifunció, model Madoka BRC1HHDW. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42dai491a | U | Bomba de calor geotèrmica, aigua-aigua, per a producció d'A.C.S., calefacció i refrigeració, sèrie Altherma 3 GEO, model EGSAX06D9W "DAIKIN", per a gas R-32, alimentació trifàsica (400V/50Hz), potència calorífica 3,34 kW, COP 4,74, potència frigorífica 8 kW, SEER 15, amb interacumulador d'A.C.S. de 180 l, dimensions 1891x597x666 mm, pes 222 kg, color blanc, pressió sonora 27 dBA, classe d'eficiència energètica en calefacció A+++, classe d'eficiència energètica en A.C.S. A+, perfil de consum L, amb bombes de circulació electròniques per al circuit primari i per al circuit secundari, resistència elèctrica de suport amb tres esglaons de potència de 3, 6 i 9 kW, connexions de 22 mm de diàmetre per al circuit primari, de 28 mm de diàmetre per alcircuit de calefacció i de 22 mm de diàmetre per a l'entrada d'aigua freda i per a la sortida d'A.C.S. (material) | 1.000 | 12424.00 | 12424.00 |
| mt42dai513a | U | Cronotermòstat multifunció, model Madoka BRC1HHDW "DAIKIN", color blanc, amb programació setmanal, gestió de la calefacció, la refrigeració i la producció d'A.C.S., ajust de la temperatura de consigna, lectura de la temperatura de l'acumulador d'A.C.S. i funcions avançades a través de App per smartphone amb connectivitat Bluetooth Low Energy (BLE). (material) | 1.000 | 209.00 | 209.00 |
| mt37sve010d | U | Vàlvula d'esfera de llautó niquelat per roscar de 1". (material) | 4.000 | 12.15 | 48.60 |
| mt37sve010e | U | Vàlvula d'esfera de llautó niquelat per roscar de 1 1/4". (material) | 2.000 | 16.78 | 33.56 |
| mo005 | h | Oficial 1ª instal·lador de climatització. (mà d'obra) | 1.744 | 29.34 | 51.17 |
| mo104 | h | Ajudant instal·lador de climatització. (mà d'obra) | 1.744 | 25.25 | 44.04 |
| % | % | Costos directes complementaris | 2 % | 12810.37 | 256.21 |
|  |  | Costos directes |  |  | 13066.58 |
