# Barret per a cuina

- Propietat de l'arxiu: CYPE INGENIEROS, S.A.
- Format: FIEBDC-3/2002
- Divisa: EUR
- Costos indirectes: 3.00 %
- IVA: 21.00 %

## I Instal·lacions

### IV Ventilació

#### IVK Ventilació addicional especifica en cuina per a habitatges

**IVK040** U Barret per a cuina.
Barret amb caputxa rotativa, de xapa galvanitzada, DucoFlex "DAIKIN", color teula, amb malla de protecció contra l'entrada de fulles i ocells, valona de plom i coll de connexió a conducte de 160 mm de diàmetre interior.
Inclou: Replanteig. Col·locació.
Criteri d'amidament de projecte: Nombre d'unitats previstes, segons documentació gràfica de Projecte.
Criteri de mesura d'obra: Es mesurarà el nombre d'unitats realment executades segons especificacions de Projecte.

| Codi | Ut | Descripció | Rendiment | Preu | Import |
|---|---|---|---|---|---|
| mt42dai986a | U | Barret amb caputxa rotativa, de xapa galvanitzada, DucoFlex "DAIKIN", color teula, amb malla de protecció contra l'entrada de fulles i ocells, valona de plom i coll de connexió a conducte de 160 mm de diàmetre interior. (material) | 1.000 | 168.00 | 168.00 |
| mo011 | h | Oficial 1ª muntador. (mà d'obra) | 0.201 | 29.34 | 5.90 |
| mo080 | h | Ajudant muntador. (mà d'obra) | 0.100 | 25.28 | 2.53 |
| % | % | Costos directes complementaris | 2 % | 176.43 | 3.53 |
|  |  | Costos directes |  |  | 179.96 |
