# Boca de ventilació per a interiors

- Propietat de l'arxiu: CYPE INGENIEROS, S.A.
- Format: FIEBDC-3/2002
- Divisa: EUR
- Costos indirectes: 3.00 %
- IVA: 21.00 %

## I Instal·lacions

### IV Ventilació

#### IVM Ventilació mecànica

**IVM021** U Boca de ventilació per a interiors.
Boca de ventilació per a interiors, adequada per extracció, DucoVent Design "DAIKIN", amb embellidor quadrat, de 180x180x52 mm, color blanc RAL 9010, i connexió de 125 mm de diàmetre.
Inclou: Replanteig. Col·locació.
Criteri d'amidament de projecte: Nombre d'unitats previstes, segons documentació gràfica de Projecte.
Criteri de mesura d'obra: Es mesurarà el nombre d'unitats realment executades segons especificacions de Projecte.

| Codi | Ut | Descripció | Rendiment | Preu | Import |
|---|---|---|---|---|---|
| mt42dai970a | U | Boca de ventilació per a interiors, adequada per extracció, DucoVent Design "DAIKIN", amb embellidor quadrat, de 180x180x52 mm, color blanc RAL 9010, i connexió de 125 mm de diàmetre. (material) | 1.000 | 125.00 | 125.00 |
| mo005 | h | Oficial 1ª instal·lador de climatització. (mà d'obra) | 0.194 | 29.34 | 5.69 |
| mo104 | h | Ajudant instal·lador de climatització. (mà d'obra) | 0.194 | 25.25 | 4.90 |
| % | % | Costos directes complementaris | 2 % | 135.59 | 2.71 |
|  |  | Costos directes |  |  | 138.30 |
