# Cortina d'aire, per a sistema VRV-IV, per a gas R-410A

- Propietat de l'arxiu: CYPE Ingenieros S.A.
- Format: FIEBDC-3/2016
- Programa: Generador de preus de la construcció. CYPE Ingenieros, S.A.
- Data: 13/06/2024
- Divisa: EUR
- Costos indirectes: 3 %
- IVA: 21 %

## I Instal·lacions

### IB Sistemes de climatització

#### IBY Sistema VRV (Daikin)

**IBY225** U Cortina d'aire, per a sistema VRV-IV, per a gas R-410A.
Cortina d'aire per a sistema VRV-IV (Volum de Refrigerant Variable), per a gas R-410A, alimentació monofàsica (230V/50Hz) independent, per a porta d'altura entre 2 i 2,3 m i amplada 1 m, per penjar, model CYVS100DK80-F "DAIKIN", potència calorífica 7,4 kW, pressió sonora a velocitat baixa 34 dBA, cabal d'aire 1164 m³/h, de 270x1000x590 mm, pes 56 kg, vàlvula d'expansió electrònica, bomba de drenatge, bloc de terminals F1-F2 per a cable de 2 fils de transmissió i control (bus D-III Net) a unitat exterior, tecnologia de rectificador de flux (distribució optimitzada de lamel·les) per garantir impulsió d'aire en règim laminar, color blanc RAL 9010. Regulació: control remot multifunció, model Madoka BRC1H52W.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai300aaa | U | Cortina d'aire per a sistema VRV-IV (Volum de Refrigerant Variable), per a gas R-410A, alimentació monofàsica (230V/50Hz) independent, per a porta d'altura entre 2 i 2,3 m i amplada 1 m, per penjar, model CYVS100DK80-F "DAIKIN", potència calorífica 7,4 kW, pressió sonora a velocitat baixa 34 dBA, cabal d'aire 1164 m³/h, de 270x1000x590 mm, pes 56 kg, vàlvula d'expansió electrònica, bomba de drenatge, bloc de terminals F1-F2 per a cable de 2 fils de transmissió i control (bus D-III Net) a unitat exterior, tecnologia de rectificador de flux (distribució optimitzada de lamel·les) per garantir impulsió d'aire en règim laminar, color blanc RAL 9010. (material) | 1 | 4941 | 4941.000 |
| mt42dai508a | U | Control remot multifunció, model Madoka BRC1H52W "DAIKIN", color blanc, amb programació setmanal, possibilitat de seleccionar manera estàndard o simplificat d'hotels, funció engegada/parada, canvi de mode de funcionament, limitació de la temperatura de consigna, selecció de la velocitat del ventilador i funcions avançades a través de App per smartphone amb connectivitat Bluetooth Low Energy (BLE). (material) | 1 | 209 | 209.000 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mt42dai900 | m | Cable bus de 2 fils, de 0,5 mm² de secció per fil (material) | 3 | 0.8 | 2.400 |
| mo005 | h | Oficial 1ª instal·lador de climatització. (mà d'obra) | 1.287 | 29.34 | 37.761 |
| mo104 | h | Ajudant instal·lador de climatització. (mà d'obra) | 1.287 | 25.25 | 32.497 |
| % | % | Costos directes complementaris | 2 % | 5226.348 | 104.527 |
|  |  | Costos directes |  |  | 5330.875 |

Residus:
- col·locació: mt35aia090aa; factor de residu 0.0275
- col·locació: mt42dai900 Cable bus de 2 fils, de 0,5 mm² de secció per fil; factor de residu 0.0165111

## Recursos

**mt42dai300aaa** U Cortina d'aire per a sistema VRV-IV (Volum de Refrigerant Variable)
Dades tècniques: Cost energètic 2508.084 MJ; Emissió de CO2 144.523 kg
Residus:
- embalatge: re150101 Envasos de paper i cartró. (component de residu); rendiment 2.615 kg; Codi LER 15 01 01; Massa de l'element 1 kg; Volum 0.001333 m3
- embalatge: re170201 Fusta. (component de residu); rendiment 0.66 kg; Codi LER 17 02 01; Massa de l'element 1 kg; Volum 0.000909 m3

**mt35aia090aa** m Tub rígid de PVC
Dades tècniques: Cost energètic 11.626 MJ; Emissió de CO2 0.577 kg; Codi LER 17 02 03; Massa de l'element 0.12 kg; Volum 0.0002 m3

**mt42dai900** m Cable bus de 2 fils, de 0,5 mm² de secció per fil
Dades tècniques: Cost energètic 1.694 MJ; Emissió de CO2 0.087 kg; Codi LER 17 04 11; Massa de l'element 0.045 kg; Volum 0.00003 m3
Residus:
- embalatge: re150101 Envasos de paper i cartró; rendiment 0.065 kg
