# Caldera a gas, domèstica, de condensació, mural, per a calefacció

- Propietat de l'arxiu: CYPE Ingenieros S.A.
- Format: FIEBDC-3/2016
- Programa: Generador de preus de la construcció. CYPE Ingenieros, S.A.
- Data: 04/07/2024
- Divisa: EUR
- Costos indirectes: 3 %
- IVA: 21 %

## I Instal·lacions

### IC Calefacció, refrigeració, climatització i A.C.S.

#### ICG Calderes a gas

**ICG231** U Caldera a gas, domèstica, de condensació, mural, per a calefacció.
Caldera mural, de condensació, per a calefacció, model D2TND024A4A "DAIKIN", per a gas natural i propà, potència útil de 3,1 a 24 kW (50/30°C), dimensions 590x400x256 mm, emissió de NOx classe 6, eficiència energètica classe A en calefacció, eficiència energètica classe A+ en calefacció amb termòstat modulant, eficiència al 30% de càrrega nominal 108,7%, potència sonora 49 dBA, pressió sonora a 1 m 39 dBA, amb bomba de circulació d'alta eficiència amb variador de freqüència, vas d'expansió de 8 l, tecnologia Premix que incorpora un ventilador amb variador de freqüència per a alta modulació de la potència (1:8), bescanviador de calor de fosa d'alumini, panell frontal amb pantalla de led, comandaments d'ajust de les temperatures i indicador lluminós multicolor de l'estat de funcionament, sistema Lambda Gx que garanteix la combustió correcta actuant sobre la combinació òptima d'aire i gas. Accessoris: kit estàndard d'evacuació de fums, model DRWTER60100AA; kit de vàlvules, model DRVALVEKIT1AA. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38dai015a | U | Caldera mural, de condensació, per a calefacció, model D2TND024A4A "DAIKIN", per a gas natural i propà, potència útil de 3,1 a 24 kW (50/30°C), dimensions 590x400x256 mm, emissió de NOx classe 6, eficiència energètica classe A en calefacció, eficiència energètica classe A+ en calefacció amb termòstat modulant, eficiència al 30% de càrrega nominal 108,7%, potència sonora 49 dBA, pressió sonora a 1 m 39 dBA, amb bomba de circulació d'alta eficiència amb variador de freqüència, vas d'expansió de 8 l, tecnologia Premix que incorpora un ventilador amb variador de freqüència per a alta modulació de la potència (1:8), bescanviador de calor de fosa d'alumini, panell frontal amb pantalla de led, comandaments d'ajust de les temperatures i indicador lluminós multicolor de l'estat de funcionament, sistema Lambda Gx que garanteix la combustió correcta actuant sobre la combinació òptima d'aire i gas. (material) | 1 | 2691 | 2691.000 |
| mt38dai002a | U | Kit estàndard d'evacuació de fums, model DRWTER60100AA "DAIKIN", per a caldera mural. (material) | 1 | 94 | 94.000 |
| mt38dai001b | U | Kit de vàlvules, model DRVALVEKIT1AA "DAIKIN", per a caldera mural. (material) | 1 | 111 | 111.000 |
| mt38www010 | U | Material auxiliar per instal·lacions de calefacció. (material) | 1 | 1.68 | 1.680 |
| mo004 | h | Oficial 1ª calefactor. (mà d'obra) | 3.917 | 29.34 | 114.925 |
| mo103 | h | Ajudant calefactor. (mà d'obra) | 3.917 | 25.25 | 98.904 |
| % | % | Costos directes complementaris | 2 % | 3111.509 | 62.230 |
|  |  | Costos directes |  |  | 3173.739 |

## Recursos

**mt38dai015a** U Caldera mural, de condensació
Dades tècniques: Cost energètic 1957.598 MJ; Emissió de CO2 149.654 kg
Residus:
- embalatge: re150101 Envasos de paper i cartró. (component de residu); rendiment 2.354 kg; Codi LER 15 01 01; Massa de l'element 1 kg; Volum 0.001333 m3
- embalatge: re170201 Fusta. (component de residu); rendiment 0.628 kg; Codi LER 17 02 01; Massa de l'element 1 kg; Volum 0.000909 m3
