# Unitat interior d'aire condicionat, de terra

- Propietat de l'arxiu: CYPE Ingenieros S.A.
- Format: FIEBDC-3/2016
- Programa: Generador de preus de la construcció. CYPE Ingenieros, S.A.
- Data: 04/07/2024
- Divisa: EUR
- Costos indirectes: 3 %
- IVA: 21 %

## I Instal·lacions

### IC Calefacció, refrigeració, climatització i A.C.S.

#### ICN Unitats autònomes de climatització

**ICN102** U Unitat interior d'aire condicionat, de terra.
Unitat interior d'aire condicionat, de terra sense envoltant, sistema aire-aire multi-split, gamma Sky Air, model FNA60A9 "DAIKIN", per a gas R-32/R-410A, potència frigorífica nominal 6 kW (temperatura de bulb sec en l'interior 27°C, temperatura de bulb humit en l'interior 19°C, temperatura de bulb sec en l'exterior 35°C), potència calorífica nominal 7 kW (temperatura de bulb sec en l'interior 20°C, temperatura de bulb sec en l'exterior 7°C, temperatura de bulb humit en l'exterior 6°C), diàmetre de connexió de la canonada de líquid 1/4", diàmetre de connexió de la canonada de gas 3/8", alimentació monofàsica (230V/50Hz), amb, cabal d'aire a velocitat alta/baixa: 16/13,5 m³/min, dimensions 620x1150x200 mm, pes 30 kg. Regulació: control remot multifunció, model Madoka BRC1H52S. Accessoris: adaptador amb comunicació via Wi-Fi per a control de la unitat interior des d'un smartphone o tablet, model BRP069C81.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai064d | U | Unitat interior d'aire condicionat, de terra sense envoltant, sistema aire-aire multi-split, gamma Sky Air, model FNA60A9 "DAIKIN", per a gas R-32/R-410A, potència frigorífica nominal 6 kW (temperatura de bulb sec en l'interior 27°C, temperatura de bulb humit en l'interior 19°C, temperatura de bulb sec en l'exterior 35°C), potència calorífica nominal 7 kW (temperatura de bulb sec en l'interior 20°C, temperatura de bulb sec en l'exterior 7°C, temperatura de bulb humit en l'exterior 6°C), diàmetre de connexió de la canonada de líquid 1/4", diàmetre de connexió de la canonada de gas 3/8", alimentació monofàsica (230V/50Hz), amb, cabal d'aire a velocitat alta/baixa: 16/13,5 m³/min, dimensions 620x1150x200 mm, pes 30 kg. (material) | 1 | 1069 | 1069.000 |
| mt42dai508e | U | Control remot multifunció, model Madoka BRC1H52S "DAIKIN", color plata, amb programació setmanal, possibilitat de seleccionar manera estàndard o simplificat d'hotels, funció engegada/parada, canvi de mode de funcionament, limitació de la temperatura de consigna, selecció de la velocitat del ventilador i funcions avançades a través de App per smartphone amb connectivitat Bluetooth Low Energy (BLE). (material) | 1 | 209 | 209.000 |
| mt42dai475a | U | Adaptador amb comunicació via Wi-Fi per a control de la unitat interior des d'un smartphone o tablet, model BRP069C81 "DAIKIN", mitjançant l'App Onecta. (material) | 1 | 204 | 204.000 |
| mt42dai900 | m | Cable bus de 2 fils, de 0,5 mm² de secció per fil (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mo005 | h | Oficial 1ª instal·lador de climatització. (mà d'obra) | 1.287 | 29.34 | 37.761 |
| mo104 | h | Ajudant instal·lador de climatització. (mà d'obra) | 1.287 | 25.25 | 32.497 |
| % | % | Costos directes complementaris | 2 % | 1558.348 | 31.167 |
|  |  | Costos directes |  |  | 1589.515 |

Residus:
- col·locació: mt42dai900 Cable bus de 2 fils, de 0,5 mm² de secció per fil; factor de residu 0.0165111
- col·locació: mt35aia090aa; factor de residu 0.0275

## Recursos

**mt42dai064d** U Unitat interior d'aire condicionat
Dades tècniques: Cost energètic 1386.074 MJ; Emissió de CO2 94.840 kg
Residus:
- embalatge: re150101 Envasos de paper i cartró. (component de residu); rendiment 0.18 kg; Codi LER 15 01 01; Massa de l'element 1 kg; Volum 0.001333 m3
- embalatge: re170203 Plàstic. (component de residu); rendiment 0.09 kg; Codi LER 17 02 03; Massa de l'element 1 kg; Volum 0.001667 m3

**mt42dai900** m Cable bus de 2 fils, de 0,5 mm² de secció per fil
Dades tècniques: Cost energètic 1.694 MJ; Emissió de CO2 0.087 kg; Codi LER 17 04 11; Massa de l'element 0.045 kg; Volum 0.00003 m3
Residus:
- embalatge: re150101 Envasos de paper i cartró; rendiment 0.065 kg

**mt35aia090aa** m Tub rígid de PVC
Dades tècniques: Cost energètic 11.626 MJ; Emissió de CO2 0.577 kg; Codi LER 17 02 03; Massa de l'element 0.12 kg; Volum 0.0002 m3
