# Unitat interior d'aire condicionat, de terra

- Propietat de l'arxiu: CYPE Ingenieros S.A.
- Format: FIEBDC-3/2016
- Programa: Generador de preus de la construcció. CYPE Ingenieros, S.A.
- Data: 04/07/2024
- Divisa: EUR
- Costos indirectes: 3 %
- IVA: 21 %

## I Instal·lacions

### IC Calefacció, refrigeració, climatització i A.C.S.

#### ICN Unitats autònomes de climatització

**ICN102** U Unitat interior d'aire condicionat, de terra.
Unitat interior d'aire condicionat, de terra sense envoltant, sistema aire-aire multi-split, gamma Sky Air, model FNA25A9 "DAIKIN", per a gas R-32/R-410A, potència frigorífica nominal 2,6 kW (temperatura de bulb sec en l'interior 27°C, temperatura de bulb humit en l'interior 19°C, temperatura de bulb sec en l'exterior 35°C), potència calorífica nominal 3,2 kW (temperatura de bulb sec en l'interior 20°C, temperatura de bulb sec en l'exterior 7°C, temperatura de bulb humit en l'exterior 6°C), diàmetre de connexió de la canonada de líquid 1/4", diàmetre de connexió de la canonada de gas 3/8", alimentació monofàsica (230V/50Hz), amb, cabal d'aire a velocitat alta/baixa: 8,7/7,3 m³/min, dimensions 620x750x200 mm, pes 23 kg. Regulació: control remot, model BRC1E53A. Accessoris: adaptador amb comunicació via Wi-Fi per a control de la unitat interior des d'un smartphone o tablet, model BRP069C81.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai064a | U | Unitat interior d'aire condicionat, de terra sense envoltant, sistema aire-aire multi-split, gamma Sky Air, model FNA25A9 "DAIKIN", per a gas R-32/R-410A, potència frigorífica nominal 2,6 kW (temperatura de bulb sec en l'interior 27°C, temperatura de bulb humit en l'interior 19°C, temperatura de bulb sec en l'exterior 35°C), potència calorífica nominal 3,2 kW (temperatura de bulb sec en l'interior 20°C, temperatura de bulb sec en l'exterior 7°C, temperatura de bulb humit en l'exterior 6°C), diàmetre de connexió de la canonada de líquid 1/4", diàmetre de connexió de la canonada de gas 3/8", alimentació monofàsica (230V/50Hz), amb, cabal d'aire a velocitat alta/baixa: 8,7/7,3 m³/min, dimensions 620x750x200 mm, pes 23 kg. (material) | 1 | 895 | 895.000 |
| mt42dai514a | U | Control remot, model BRC1E53A "DAIKIN", amb programació setmanal, funció engegada/parada, canvi de mode de funcionament, ajust de la temperatura de consigna, selecció de la velocitat del ventilador, visualització de senyal en el receptor, reinicialització de filtre brut en el comandament, canvi d'orientació de les lamel·les i sonda de temperatura ambient. (material) | 1 | 99 | 99.000 |
| mt42dai475a | U | Adaptador amb comunicació via Wi-Fi per a control de la unitat interior des d'un smartphone o tablet, model BRP069C81 "DAIKIN", mitjançant l'App Onecta. (material) | 1 | 204 | 204.000 |
| mt42dai900 | m | Cable bus de 2 fils, de 0,5 mm² de secció per fil (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mo005 | h | Oficial 1ª instal·lador de climatització. (mà d'obra) | 1.287 | 29.34 | 37.761 |
| mo104 | h | Ajudant instal·lador de climatització. (mà d'obra) | 1.287 | 25.25 | 32.497 |
| % | % | Costos directes complementaris | 2 % | 1274.348 | 25.487 |
|  |  | Costos directes |  |  | 1299.835 |

Residus:
- col·locació: mt42dai900 Cable bus de 2 fils, de 0,5 mm² de secció per fil; factor de residu 0.0165111
- col·locació: mt35aia090aa; factor de residu 0.0275

## Recursos

**mt42dai064a** U Unitat interior d'aire condicionat
Dades tècniques: Cost energètic 1064.714 MJ; Emissió de CO2 72.847 kg
Residus:
- embalatge: re150101 Envasos de paper i cartró. (component de residu); rendiment 0.18 kg; Codi LER 15 01 01; Massa de l'element 1 kg; Volum 0.001333 m3
- embalatge: re170203 Plàstic. (component de residu); rendiment 0.09 kg; Codi LER 17 02 03; Massa de l'element 1 kg; Volum 0.001667 m3

**mt42dai900** m Cable bus de 2 fils, de 0,5 mm² de secció per fil
Dades tècniques: Cost energètic 1.694 MJ; Emissió de CO2 0.087 kg; Codi LER 17 04 11; Massa de l'element 0.045 kg; Volum 0.00003 m3
Residus:
- embalatge: re150101 Envasos de paper i cartró; rendiment 0.065 kg

**mt35aia090aa** m Tub rígid de PVC
Dades tècniques: Cost energètic 11.626 MJ; Emissió de CO2 0.577 kg; Codi LER 17 02 03; Massa de l'element 0.12 kg; Volum 0.0002 m3
