# Boca de ventilació

- Propietat de l'arxiu: CYPE Ingenieros S.A.
- Format: FIEBDC-3/2016
- Programa: Generador de preus de la construcció. CYPE Ingenieros, S.A.
- Data: 04/07/2024
- Divisa: EUR
- Costos indirectes: 3 %
- IVA: 21 %

## I Instal·lacions

### IC Calefacció, refrigeració, climatització i A.C.S.

#### ICR Sistemes de conducció d'aire

**ICR060** U Boca de ventilació.
Boca de ventilació per a interiors, adequada per extracció i impulsió, DucoVent Design "DAIKIN", amb embellidor quadrat, de 215x215x52 mm, color blanc RAL 9010, i connexió de 125 mm de diàmetre. Inclús accessoris de muntatge i elements de fixació.
Inclou: Replanteig. Col·locació del marc de muntatge. Fixació en el marc de muntatge.
Criteri d'amidament de projecte: Nombre d'unitats previstes, segons documentació gràfica de Projecte.
Criteri de mesura d'obra: Es mesurarà el nombre d'unitats realment executades segons especificacions de Projecte.

| Codi | Ut | Descripció | Rendiment | Preu | Import |
|---|---|---|---|---|---|
| mt42dai971a | U | Boca de ventilació per a interiors, adequada per extracció i impulsió, DucoVent Design "DAIKIN", amb embellidor quadrat, de 215x215x52 mm, color blanc RAL 9010, i connexió de 125 mm de diàmetre. (material) | 1 | 138 | 138.000 |
| mo005 | h | Oficial 1ª instal·lador de climatització. (mà d'obra) | 0.194 | 29.34 | 5.692 |
| mo104 | h | Ajudant instal·lador de climatització. (mà d'obra) | 0.194 | 25.25 | 4.899 |
| % | % | Costos directes complementaris | 2 % | 148.591 | 2.972 |
|  |  | Costos directes |  |  | 151.563 |
