# Recuperador de calor aire-aire. Instal·lació en sostre

- Propietat de l'arxiu: CYPE Ingenieros S.A.
- Format: FIEBDC-3/2016
- Programa: Generador de preus de la construcció. CYPE Ingenieros, S.A.
- Data: 13/06/2024
- Divisa: EUR
- Costos indirectes: 3 %
- IVA: 21 %

## I Instal·lacions

### IC Calefacció, refrigeració, climatització i A.C.S.

#### ICR Sistemes de conducció d'aire

**ICR110** U Recuperador de calor aire-aire. Instal·lació en sostre.
Recuperador entàlpic aire-aire, model VAM150FC9 "DAIKIN", eficiència de recuperació calorífica a velocitat alta 78,3%, cabal d'aire nominal a velocitat màxima 150 m³/h, pressió d'aire nominal a velocitat màxima 90 Pa, consum elèctric a velocitat alta 111 W, dimensions 285x525x776 mm, pes 24 kg, pressió sonora a velocitat màxima 27 dBA, alimentació monofàsica (230V/50Hz), amb connexions de 100 mm de diàmetre, bescanviador de calor d'alta eficiència, prefiltres d'aire, ventiladors amb motor DC de 3 velocitats, amb canvi de mode automàtic d'operació de recuperació a free-cooling i possibilitat de control domòtic. Instal·lació en sostre. Inclús elements per a suspensió del sostre.
Inclou: Replanteig. Col·locació i fixació. Connexionat i comprovació del seu correcte funcionament.
Criteri d'amidament de projecte: Nombre d'unitats previstes, segons documentació gràfica de Projecte.
Criteri de mesura d'obra: Es mesurarà el nombre d'unitats realment executades segons especificacions de Projecte.

| Codi | Ut | Descripció | Rendiment | Preu | Import |
|---|---|---|---|---|---|
| mt42dai650j | U | Recuperador entàlpic aire-aire, model VAM150FC9 "DAIKIN", eficiència de recuperació calorífica a velocitat alta 78,3%, cabal d'aire nominal a velocitat màxima 150 m³/h, pressió d'aire nominal a velocitat màxima 90 Pa, consum elèctric a velocitat alta 111 W, dimensions 285x525x776 mm, pes 24 kg, pressió sonora a velocitat màxima 27 dBA, alimentació monofàsica (230V/50Hz), amb connexions de 100 mm de diàmetre, bescanviador de calor d'alta eficiència, prefiltres d'aire, ventiladors amb motor DC de 3 velocitats, amb canvi de mode automàtic d'operació de recuperació a free-cooling i possibilitat de control domòtic. (material) | 1 | 1688 | 1688.000 |
| mt42www090 | U | Kit de suports per a suspensió del sostre, format per quatre varetes roscades d'acer galvanitzat, amb els seus tacs, rosques i volanderes corresponents. (material) | 1 | 22 | 22.000 |
| mo005 | h | Oficial 1ª instal·lador de climatització. (mà d'obra) | 0.907 | 29.34 | 26.611 |
| mo104 | h | Ajudant instal·lador de climatització. (mà d'obra) | 0.907 | 25.25 | 22.902 |
| % | % | Costos directes complementaris | 2 % | 1759.513 | 35.190 |
|  |  | Costos directes |  |  | 1794.703 |
