# Terminal de ventilació, per a coberta

- Propietat de l'arxiu: CYPE Ingenieros S.A.
- Format: FIEBDC-3/2016
- Programa: Generador de preus de la construcció. CYPE Ingenieros, S.A.
- Data: 04/07/2024
- Divisa: EUR
- Costos indirectes: 3 %
- IVA: 21 %

## I Instal·lacions

### IV Ventilació

#### IVM Ventilació mecànica

**IVM029** U Terminal de ventilació, per a coberta.
Terminal de ventilació, per a coberta, DucoFlex "DAIKIN", color negre, de 300 mm de diàmetre i 365 mm de longitud, amb maneguet passamurs de 635 mm de longitud, per a connexió a conductes de ventilació de 160 o 180 mm de diàmetre interior, de 1045 mm de longitud total; maneguet d'estanquitat per a coberta plana.
Inclou: Replanteig. Col·locació.
Criteri d'amidament de projecte: Nombre d'unitats previstes, segons documentació gràfica de Projecte.
Criteri de mesura d'obra: Es mesurarà el nombre d'unitats realment executades segons especificacions de Projecte.

| Codi | Ut | Descripció | Rendiment | Preu | Import |
|---|---|---|---|---|---|
| mt42dai987a | U | Terminal de ventilació, per a coberta, DucoFlex "DAIKIN", color negre, de 300 mm de diàmetre i 365 mm de longitud, amb maneguet passamurs de 635 mm de longitud, per a connexió a conductes de ventilació de 160 o 180 mm de diàmetre interior, de 1045 mm de longitud total. (material) | 1 | 268 | 268.000 |
| mt42dai988a | U | Maneguet d'estanquitat per a terminal de ventilació per a coberta plana, d'alumini, DucoFlex "DAIKIN", de 420 mm de diàmetre en la base i 115 mm d'altura. (material) | 1 | 73 | 73.000 |
| mo005 | h | Oficial 1ª instal·lador de climatització. (mà d'obra) | 0.194 | 29.34 | 5.692 |
| mo104 | h | Ajudant instal·lador de climatització. (mà d'obra) | 0.194 | 25.25 | 4.899 |
| % | % | Costos directes complementaris | 2 % | 351.591 | 7.032 |
|  |  | Costos directes |  |  | 358.623 |
