# Silenciador per a conducte

- Propietat de l'arxiu: CYPE Ingenieros S.A.
- Format: FIEBDC-3/2016
- Programa: Generador de preus de la construcció. CYPE Ingenieros, S.A.
- Data: 04/07/2024
- Divisa: EUR
- Costos indirectes: 3 %
- IVA: 21 %

## I Instal·lacions

### IV Ventilació

#### IVM Ventilació mecànica

**IVM085** U Silenciador per a conducte.
Silenciador cilíndric semirígid, DucoFlex "DAIKIN", d'alumini perfilat, de 260 mm de diàmetre i 1000 m de longitud, amb material absorbent de llana de vidre de 50 mm d'espessor i connexions de 160 mm de diàmetre. Inclús accessoris de muntatge i elements de fixació.
Inclou: Replanteig. Col·locació i fixació. Comprovació del seu correcte funcionament.
Criteri d'amidament de projecte: Nombre d'unitats previstes, segons documentació gràfica de Projecte.
Criteri de mesura d'obra: Es mesurarà el nombre d'unitats realment executades segons especificacions de Projecte.

| Codi | Ut | Descripció | Rendiment | Preu | Import |
|---|---|---|---|---|---|
| mt42dai991a | U | Silenciador cilíndric semirígid, DucoFlex "DAIKIN", d'alumini perfilat, de 260 mm de diàmetre i 1000 m de longitud, amb material absorbent de llana de vidre de 50 mm d'espessor i connexions de 160 mm de diàmetre. (material) | 1 | 127 | 127.000 |
| mo005 | h | Oficial 1ª instal·lador de climatització. (mà d'obra) | 0.276 | 29.34 | 8.098 |
| mo104 | h | Ajudant instal·lador de climatització. (mà d'obra) | 0.276 | 25.25 | 6.969 |
| % | % | Costos directes complementaris | 2 % | 142.067 | 2.841 |
|  |  | Costos directes |  |  | 144.908 |
